# Essai de pénétration d'eau dans le béton

- Propriété du fichier: CYPE Ingenieros S.A.
- Format: FIEBDC-3/2016
- Logiciel: Générateur de prix de la construction. CYPE Ingenieros, S.A.
- Date: 27/03/2024
- Devise: EUR
- Coûts indirects: 3 %
- Frais généraux: 13 %
- Bénéfice: 6 %
- TVA: 20 %

## Q Contrôle de qualité et essais

### QE Structures en béton

#### QEH Bétons fabriqués en centrale

**QEH020** U Essai de pénétration d'eau dans le béton.
Essai à réaliser en laboratoire accrédité dans le domaine technique correspondant, sur un échantillon de béton frais, pris sur site, pour la détermination de la profondeur de pénétration d'eau à basse pression selon NF EN 12390-8, par fabrication et séchage de 3 éprouvettes pendant 72 heures dans l'étuve à tirage forcé à 50±5°C. Comprend le déplacement au site, la prise d'échantillon et le rapport des résultats.
Critère pour le métré: Essai à réaliser, selon documentation du Plan de contrôle de qualité.

| Code | U | Désignation | Quantité | Prix | Montant |
|---|---|---|---|---|---|
| mt49hob040 | U | Essai pour déterminer la profondeur de pénétration d'eau sous pression dans le béton, selon NF EN 12390-8, comprend le déplacement au site, la prise d'un échantillon de béton frais et le rapport des résultats. (matériau) | 1 | 338.76 | 338.760 |
| % | % | Frais de chantier des unités d'ouvrage | 2 % | 338.760 | 6.775 |
|  |  | Coûts directs |  |  | 345.535 |
