# Ligne d'ancrage horizontale temporaire, avec sangle en polyester, fixée au terrain

- Propriété du fichier: CYPE Ingenieros S.A.
- Format: FIEBDC-3/2016
- Logiciel: Générateur de prix de la construction. CYPE Ingenieros, S.A.
- Date: 27/03/2024
- Devise: EUR
- Coûts indirects: 3 %
- Frais généraux: 13 %
- Bénéfice: 6 %
- TVA: 20 %

## S Sécurité et santé

### SC Équipements de protection collective

#### SCL Lignes et dispositifs d'ancrage

**SCL050** U Ligne d'ancrage horizontale temporaire, avec sangle en polyester, fixée au terrain.
Fourniture, mise en place et démontage d'une ligne d'ancrage horizontale temporaire, d'une sangle en polyester, de 10 m de longueur, pour assurer un travailleur, classe C, composée de 2 dispositifs d'ancrage pour enterrer dans deux puits excavés dans le sol de 1,5 m de profondeur, chacun d'eux constitué de sangle en polyester de 35 mm de largeur avec un disque métallique de 350 mm de diamètre à une extrémité et un anneau à l'autre extrémité et 1 sangle en polyester de 35 mm de largeur et 10 m de longueur, avec tendeur avec mécanisme à blocage anti-retour et mousqueton aux deux extrémités, amortissable en 3 utilisations.
Critère d'évaluation économique: Le prix comprend l'excavation des puits, le remblai postérieur avec les terres préalablement excavées et le compactage final.
Critère pour le métré: Nombre d'unités prévues, selon Plan général de coordination en matière de sécurité et de protection de la santé.
Critère pour le mémoire: On mesurera le nombre d'unités réellement mises en place selon spécifications d'Étude ou d'Étude Basique de Sécurité et Santé.

| Code | U | Désignation | Quantité | Prix | Montant |
|---|---|---|---|---|---|
| mt50spd040a | U | Dispositif d'ancrage pour enterrer dans un puits excavé dans le sol de 1,5 m de profondeur, constitué de sangle en polyester de 35 mm de largeur avec un disque métallique de 350 mm de diamètre à une extrémité et un anneau à l'autre extrémité, classe A1. (matériau) | 2 | 39.56 | 79.120 |
| mt50spl210b | U | Sangle en polyester de 35 mm de largeur et 10 m de longueur, avec tendeur avec mécanisme à blocage anti-retour et mousqueton aux deux extrémités, amortissable en 3 utilisations. (matériau) | 0.33 | 118.08 | 38.966 |
| mq01exn020b | h | Rétro-pelleteuse hydraulique sur pneus, de 115 kW. (matériel) | 0.5 | 54.36 | 27.180 |
| mo119 | h | Compagnon professionnel III/CP2 Sécurité et Santé. (main-d'œuvre) | 0.1 | 29.25 | 2.925 |
| mo120 | h | Ouvrier Sécurité et Santé. (main-d'œuvre) | 0.2 | 24.51 | 4.902 |
| % | % | Frais de chantier des unités d'ouvrage | 2 % | 153.093 | 3.062 |
|  |  | Coûts directs |  |  | 156.155 |
