# Ruban de signalisation avec barrières de chantier

- Propriété du fichier: CYPE Ingenieros S.A.
- Format: FIEBDC-3/2016
- Logiciel: Générateur de prix de la construction. CYPE Ingenieros, S.A.
- Date: 27/03/2024
- Devise: EUR
- Coûts indirects: 3 %
- Frais généraux: 13 %
- Bénéfice: 6 %
- TVA: 20 %

## S Sécurité et santé

### SS Signalisation de chantier

#### SSM Signalisation des zones de travaux

**SSM020** m Ruban de signalisation avec barrières de chantier.
Signalisation et délimitation de zones de travail par double ruban de signalisation, en plastique, de 8 cm de largeur et 0,05 mm d'épaisseur, imprimé sur les deux faces en bandes de couleur rouge et blanche, fixé à barrières de chantier en fer, de 1,00x1,50 m, couleur rouge avec bandes blanches réfléchissantes, avec 2 lisses montées sur châssis de tube, avec deux pieds métalliques, séparées de 5,00 m entre axes, amortissables en 20 utilisations. Comprend le montage, la maintenance dans des conditions sûres durant toute la période de temps requise et le démontage.
Critère pour le métré: Longueur mesurée selon Plan général de coordination en matière de sécurité et de protection de la santé.
Critère pour le mémoire: La longueur mesurée sera celle réellement montée selon spécifications d'Étude ou d'Étude Basique de Sécurité et Santé.

| Code | U | Désignation | Quantité | Prix | Montant |
|---|---|---|---|---|---|
| mt50bal010m | m | Ruban de signalisation, en plastique, de 8 cm de largeur et 0,05 mm d'épaisseur, imprimé sur les deux faces en bandes de couleur rouge et blanche. (matériau) | 1.18 | 0.14 | 0.165 |
| mt50vbe010bgk | U | Barrière de chantier en fer, de 1,00x1,50 m, couleur rouge avec bandes blanches réfléchissantes, avec 2 lisses montées sur châssis de tube, avec deux pieds métalliques, y compris plaque pour publicité. (matériau) | 0.014 | 38.88 | 0.544 |
| mo120 | h | Ouvrier Sécurité et Santé. (main-d'œuvre) | 0.11 | 24.51 | 2.696 |
| % | % | Frais de chantier des unités d'ouvrage | 2 % | 3.405 | 0.068 |
|  |  | Coûts directs |  |  | 3.473 |

Déchets:
- pose: mt50bal010m; facteur de déchet 1
- pose: mt50vbe010bgk; facteur de déchet 1

## Ressources

**mt50bal010m** m Ruban de signalisation
Données techniques: Coût énergétique 0.581 MJ; Émission de CO2 0.029 kg; Code CED 17 02 03; Masse de l'élément 0.006 kg; Volume 0.00001 m3

**mt50vbe010bgk** U Barrière de chantier en fer
Données techniques: Coût énergétique 68.810 MJ; Émission de CO2 3.570 kg; Code CED 17 04 05; Masse de l'élément 7 kg; Volume 0.003333 m3
