# Distributeur de papier hygiénique

- Propriété du fichier: CYPE Ingenieros S.A.
- Format: FIEBDC-3/2016
- Logiciel: Générateur de prix de la construction. CYPE Ingenieros, S.A.
- Date: 27/03/2024
- Devise: EUR
- Coûts indirects: 3 %
- Frais généraux: 13 %
- Bénéfice: 6 %
- TVA: 20 %

## T Équipements techniques

### TB Équipements sanitaires

#### TBT Distributeurs

**TBT030** U Distributeur de papier hygiénique.
Porte-rouleaux de papier hygiénique, industriel, avec disposition murale, carcasse en ABS de couleur blanche, pour un rouleau de papier de 240 m de longueur, avec fermeture avec serrure et clé.
Inclut: Implantation. Mise en place et fixation.
Critère pour le métré: Nombre d'unités prévues, selon documentation graphique du Projet.
Critère pour le mémoire: On mesurera le nombre d'unités réellement mises en place selon les spécifications du Projet.

| Code | U | Désignation | Quantité | Prix | Montant |
|---|---|---|---|---|---|
| mt31abp040g | U | Porte-rouleaux de papier hygiénique, industriel, avec disposition murale, carcasse en ABS de couleur blanche, pour un rouleau de papier de 240 m de longueur, avec fermeture avec serrure et clé. (matériau) | 1 | 32.88 | 32.880 |
| mo107 | h | Ouvrier professionnel II/OP plombier. (main-d'œuvre) | 0.15 | 25.99 | 3.899 |
| % | % | Frais de chantier des unités d'ouvrage | 2 % | 36.779 | 0.736 |
|  |  | Coûts directs |  |  | 37.515 |
