# Pare-baignoire

- Propriété du fichier: CYPE Ingenieros S.A.
- Format: FIEBDC-3/2016
- Logiciel: Générateur de prix de la construction. CYPE Ingenieros, S.A.
- Date: 27/03/2024
- Devise: EUR
- Coûts indirects: 3 %
- Frais généraux: 13 %
- Bénéfice: 6 %
- TVA: 20 %

## T Équipements techniques

### TB Équipements sanitaires

#### TBU Douches

**TBU240** U Pare-baignoire.
Pare-baignoire frontal, de 1000 à 1100 mm de largeur et 1600 mm de hauteur, constitué d'une porte coulissante et un panneau fixe, de verre transparent avec profilés en aluminium finition blanche et un pare-baignoire latéral fixe de 700 à 750 mm de largeur. Comprend les fixations et le scellement des joints.
Inclut: Implantation et marquage des points de fixation. Installation des profilés formant le pare-baignoire. Montage du panneau et de la porte. Montage des accessoires. Scellement des joints.
Critère pour le métré: Nombre d'unités prévues, selon documentation graphique du Projet.
Critère pour le mémoire: On mesurera le nombre d'unités réellement mises en place selon les spécifications du Projet.

| Code | U | Désignation | Quantité | Prix | Montant |
|---|---|---|---|---|---|
| mt31mas020a | U | Pare-baignoire frontal, de 1000 à 1100 mm de largeur et 1600 mm de hauteur, constitué d'une porte coulissante et un panneau fixe, de verre transparent avec profilés en aluminium finition blanche, y compris les éléments de fixation. (matériau) | 1 | 591.05 | 591.050 |
| mt31mas065aa | U | Pare-baignoire latéral fixe, de 700 à 750 mm de largeur et 1600 mm de hauteur, de verre transparent avec profilés en aluminium finition blanche, y compris les éléments de fixation. (matériau) | 1 | 543.27 | 543.270 |
| mo011 | h | Compagnon professionnel III/CP2 monteur. (main-d'œuvre) | 2.375 | 30.2 | 71.725 |
| mo080 | h | Ouvrier professionnel II/OP monteur. (main-d'œuvre) | 2.375 | 26.02 | 61.798 |
| % | % | Frais de chantier des unités d'ouvrage | 2 % | 1267.843 | 25.357 |
|  |  | Coûts directs |  |  | 1293.200 |

## Ressources

**mt31mas020a** U Pare-baignoire frontal
Données techniques: Coût énergétique 664.507 MJ; Émission de CO2 49.028 kg
Déchets:
- emballage: re170203 Plastique. (composant de déchet); quantité 0.125 kg; Code CED 17 02 03; Masse de l'élément 1 kg; Volume 0.001667 m3
- emballage: re170604 Matériaux d'isolation distincts de ceux spécifiés dans les codes 17 06 01 et 17 06 03. (composant de déchet); quantité 0.026 kg; Code CED 17 06 04; Masse de l'élément 1 kg; Volume 0.001667 m3

**mt31mas065aa** U Pare-baignoire latéral fixe
Données techniques: Coût énergétique 457.159 MJ; Émission de CO2 33.629 kg
Déchets:
- emballage: re170203 Plastique; quantité 0.123 kg
- emballage: re170604 Matériaux d'isolation distincts de ceux spécifiés dans les codes 17 06 01 et 17 06 03; quantité 0.026 kg
