# Chaudière à gaz, collective, à condensation, sur pied, en acier inoxydable

- Propriété du fichier: CYPE Ingenieros S.A.
- Format: FIEBDC-3/2016
- Logiciel: Générateur de prix de la construction. CYPE Ingenieros, S.A.
- Date: 27/03/2024
- Devise: EUR
- Coûts indirects: 3 %
- Frais généraux: 13 %
- Bénéfice: 6 %
- TVA: 20 %

## T Équipements techniques

### TC ECS et chauffage

#### TCG Gaz

**TCG120** U Chaudière à gaz, collective, à condensation, sur pied, en acier inoxydable.
Chaudière sur pied, à condensation, avec corps en acier inoxydable et brûleur de prémélange de gaz naturel et propane avec allumeur électronique, puissance utile (80/60°C) 45 kW, puissance utile (50/30°C) 48,6 kW, rendement utile (80/60°C) 97,4%, rendement utile (50/30°C) 105%, rendement utile (50/30°C) à 30% de la charge 108,4%, poids 60 kg, émission de NOx classe 6, régulation avec sorties pour 3 circuits directs de chauffage et E.C.S., entrées pour sondes de température, signal d'alarme, fonction antilégionelle, trois programmations horaires, possibilité de contrôle à distance depuis un smartphone, une tablette ou un PC avec un navigateur internet et de contrôle d'au maximum 15 chaudières en cascade, et sonde de température extérieure. Comprend et l'écoulement vers les égouts pour la vidange de la chaudière et le drainage de la vanne de sécurité, sans inclure le conduit pour l'évacuation des produits de la combustion. Totalement montée, connectée et testée.
Inclut: Implantation. Présentation des éléments. Montage de la chaudière et de ses accessoires. Connecté aux réseaux de conduction d'eau, de gaz, d'assainissement et électrique, et au conduit d'évacuation des produits de la combustion. Mise en marche.
Critère pour le métré: Nombre d'unités prévues, selon documentation graphique du Projet.
Critère pour le mémoire: On mesurera le nombre d'unités réellement exécutées selon les spécifications du Projet.

| Code | U | Désignation | Quantité | Prix | Montant |
|---|---|---|---|---|---|
| mt38bax025a | U | Chaudière sur pied, à condensation, avec corps en acier inoxydable et brûleur de prémélange de gaz naturel et propane avec allumeur électronique, puissance utile (80/60°C) 45 kW, puissance utile (50/30°C) 48,6 kW, rendement utile (80/60°C) 97,4%, rendement utile (50/30°C) 105%, rendement utile (50/30°C) à 30% de la charge 108,4%, poids 60 kg, émission de NOx classe 6, régulation avec sorties pour 3 circuits directs de chauffage et E.C.S., entrées pour sondes de température, signal d'alarme, fonction antilégionelle, trois programmations horaires, possibilité de contrôle à distance depuis un smartphone, une tablette ou un PC avec un navigateur internet et de contrôle d'au maximum 15 chaudières en cascade, et sonde de température extérieure. (matériau) | 1 | 4217.85 | 4217.850 |
| mt38www050 | U | Déversement vers égout, pour le drainage de la vanne de sécurité, composé de 1 m de tube en acier noir de 1/2" et entonnoir d'écoulement, y compris les accessoires et les pièces spéciales. (matériau) | 1 | 15 | 15.000 |
| mt38www010 | U | Produits complémentaires pour installation de chauffage. (matériau) | 1 | 1.68 | 1.680 |
| mo004 | h | Compagnon professionnel III/CP2 chauffagiste. (main-d'œuvre) | 4 | 30.2 | 120.800 |
| mo103 | h | Ouvrier professionnel II/OP chauffagiste. (main-d'œuvre) | 4 | 25.99 | 103.960 |
| % | % | Frais de chantier des unités d'ouvrage | 2 % | 4459.290 | 89.186 |
|  |  | Coûts directs |  |  | 4548.476 |

## Ressources

**mt38bax025a** U Chaudière sur pied
Données techniques: Coût énergétique 4325.893 MJ; Émission de CO2 337.897 kg
Déchets:
- emballage: re150101 Emballages en papier et en carton. (composant de déchet); quantité 2.531 kg; Code CED 15 01 01; Masse de l'élément 1 kg; Volume 0.001333 m3
- emballage: re170201 Bois. (composant de déchet); quantité 0.65 kg; Code CED 17 02 01; Masse de l'élément 1 kg; Volume 0.000909 m3
