# Conduit de ventilation pour réservoir de combustible liquide

- Propriété du fichier: CYPE Ingenieros S.A.
- Format: FIEBDC-3/2016
- Logiciel: Générateur de prix de la construction. CYPE Ingenieros, S.A.
- Date: 27/03/2024
- Devise: EUR
- Coûts indirects: 3 %
- Frais généraux: 13 %
- Bénéfice: 6 %
- TVA: 20 %

## T Équipements techniques

### TC ECS et chauffage

#### TCQ Combustibles liquides

**TCQ180** m Conduit de ventilation pour réservoir de combustible liquide.
Conduit de ventilation pour réservoir de combustible liquide, placé superficiellement et fixé au parement, constitué de tube en acier noir, avec soudure longitudinale par résistance électrique, série M, de 1 1/2" DN 40 mm de diamètre et 3,2 mm d'épaisseur. Comprend matériau auxiliaire pour le montage et la fixation à l'ouvrage, les accessoires et pièces spéciales placés via soudure électrique, et grattage et nettoyage des oxydes, couche d'impression antioxydante d'au moins 50 microns d'épaisseur. Totalement monté, connecté et testé.
Inclut: Implantation et tracé. Grattage et nettoyage des oxydes. Application d'apprêt antioxydant. Mise en place et fixation des tuyaux, des accessoires et des pièces spéciales.
Critère pour le métré: Longueur mesurée selon documentation graphique du Projet.
Critère pour le mémoire: On mesurera la longueur réellement exécutée selon les spécifications du Projet.

| Code | U | Désignation | Quantité | Prix | Montant |
|---|---|---|---|---|---|
| mt08tan330f | U | Matériau auxiliaire pour montage et fixation à l'ouvrage des tuyaux en acier, de 1 1/2" DN 40 mm. (matériau) | 1 | 0.95 | 0.950 |
| mt08tan010fc | m | Tube en acier noir, avec soudure longitudinale par résistance électrique, série M, de 1 1/2" DN 40 mm de diamètre et 3,2 mm d'épaisseur, selon NF EN 10255, avec le prix augmenté de 10% pour cause d'accessoires et pièces spéciales. (matériau) | 1 | 8.71 | 8.710 |
| mt27pfi030 | kg | Apprêt antioxydant avec du polyuréthane. (matériau) | 0.019 | 9.35 | 0.178 |
| mo004 | h | Compagnon professionnel III/CP2 chauffagiste. (main-d'œuvre) | 0.4 | 30.2 | 12.080 |
| mo103 | h | Ouvrier professionnel II/OP chauffagiste. (main-d'œuvre) | 0.4 | 25.99 | 10.396 |
| % | % | Frais de chantier des unités d'ouvrage | 2 % | 32.314 | 0.646 |
|  |  | Coûts directs |  |  | 32.960 |

Déchets:
- pose: mt08tan010fc; facteur de déchet 0.0349542
- pose: mt27pfi030 Apprêt antioxydant avec du polyuréthane; facteur de déchet 0.03

## Ressources

**mt08tan010fc** m Tube en acier noir
Données techniques: Coût énergétique 36.780 MJ; Émission de CO2 1.810 kg; Code CED 17 04 05; Masse de l'élément 3.56 kg; Volume 0.001695 m3
Déchets:
- emballage: re170201 Bois. (composant de déchet); quantité 0.011 kg; Code CED 17 02 01; Masse de l'élément 1 kg; Volume 0.000909 m3
- emballage: re170203 Plastique. (composant de déchet); quantité 0.003 kg; Code CED 17 02 03; Masse de l'élément 1 kg; Volume 0.001667 m3

**mt27pfi030** kg Apprêt antioxydant avec du polyuréthane
Données techniques: Coût énergétique 144.471 MJ; Émission de CO2 7.014 kg; Code CED 17 09 04; Masse de l'élément 1 kg; Volume 0.000667 m3
Déchets:
- emballage: re170203 Plastique; quantité 0.003 kg
