# Démontage d'un dispositif de protection contre les surtensions

- Propriété du fichier: CYPE Ingenieros S.A.
- Format: FIEBDC-3/2016
- Logiciel: Générateur de prix de la construction. CYPE Ingenieros, S.A.
- Date: 27/03/2024
- Devise: EUR
- Coûts indirects: 3 %
- Frais généraux: 13 %
- Bénéfice: 6 %
- TVA: 20 %

## T Équipements techniques

### TF Protections contre la foudre

#### TFD Dépose

**TFD020** U Démontage d'un dispositif de protection contre les surtensions.
Démontage d'un système interne de protection contre les surtensions constitué de 1 protecteur pour les lignes de distribution électrique, téléphoniques et informatiques, avec des moyens manuels, et chargement manuel dans le camion ou la benne.
Inclut: Démontage de l'élément. Retrait et stockage du matériau démonté. Nettoyage des restes d'ouvrage. Chargement manuel du matériau démonté et des restes d'ouvrage dans le camion ou la benne.
Critère pour le métré: Nombre d'unités prévues, selon documentation graphique du Projet.
Critère pour le mémoire: On mesurera le nombre d'unités réellement démontées selon les spécifications du Projet.

| Code | U | Désignation | Quantité | Prix | Montant |
|---|---|---|---|---|---|
| mo102 | h | Ouvrier professionnel II/OP électricien. (main-d'œuvre) | 1.05 | 25.99 | 27.290 |
| % | % | Frais de chantier des unités d'ouvrage | 2 % | 27.290 | 0.546 |
|  |  | Coûts directs |  |  | 27.836 |

Déchets:
- démolition: ruo170407 Métaux mélangés. (composant de déchet); quantité 0.17 kg; Code CED 17 04 07; Masse de l'élément 1 kg; Volume 0.000667 m3
- démolition: ruo170904 Déchets mélangés de construction et de démolition distincts de ceux spécifiés dans les codes 17 09 01, 17 09 02 et 17 09 03. (composant de déchet); quantité 0.03 kg; Code CED 17 09 04; Masse de l'élément 1 kg; Volume 0.000667 m3
