# Luminaire de secours avec lampe LED, dans des zones communes

- Propriété du fichier: CYPE Ingenieros S.A.
- Format: FIEBDC-3/2016
- Logiciel: Générateur de prix de la construction. CYPE Ingenieros, S.A.
- Date: 27/03/2024
- Devise: EUR
- Coûts indirects: 3 %
- Frais généraux: 13 %
- Bénéfice: 6 %
- TVA: 20 %

## T Équipements techniques

### TI Protections contre les incendies

#### TIE Éclairage d'urgence

**TIE040** U Luminaire de secours avec lampe LED, dans des zones communes.
Luminaire de secours, de 1,3 W, avec lampe LED non remplaçable, flux lumineux 50 lumens, carcasse de 210x110x41 mm, isolation classe II, degrés de protection IP42 et IK07, avec batteries de Ni-Cd, autonomie de 1 h, alimentation à 220/240 V et 50-60 Hz et témoin lumineux indicateur de charge couleur verte, dans des zones communes. Installation en surface. Comprend les accessoires et les éléments de fixation.
Inclut: Implantation. Fixation et nivellement. Montage, connexion et contrôle de son bon fonctionnement.
Critère pour le métré: Nombre d'unités prévues, selon documentation graphique du Projet.
Critère pour le mémoire: On mesurera le nombre d'unités réellement exécutées selon les spécifications du Projet.

| Code | U | Désignation | Quantité | Prix | Montant |
|---|---|---|---|---|---|
| mt34aem111a | U | Luminaire de secours, de 1,3 W, avec lampe LED non remplaçable, flux lumineux 50 lumens, carcasse de 210x110x41 mm, isolation classe II, degrés de protection IP42 et IK07, avec batteries de Ni-Cd, autonomie de 1 h, alimentation à 220/240 V et 50-60 Hz et témoin lumineux indicateur de charge couleur verte. Comprend les accessoires et les éléments de fixation. (matériau) | 1 | 39.73 | 39.730 |
| mo003 | h | Compagnon professionnel III/CP2 électricien. (main-d'œuvre) | 0.15 | 30.2 | 4.530 |
| mo102 | h | Ouvrier professionnel II/OP électricien. (main-d'œuvre) | 0.15 | 25.99 | 3.899 |
| % | % | Frais de chantier des unités d'ouvrage | 2 % | 48.159 | 0.963 |
|  |  | Coûts directs |  |  | 49.122 |
