# Scellement d'un passage de tuyauterie combustible, avec collier coupe-feu

- Propriété du fichier: CYPE Ingenieros S.A.
- Format: FIEBDC-3/2016
- Logiciel: Générateur de prix de la construction. CYPE Ingenieros, S.A.
- Date: 27/03/2024
- Devise: EUR
- Coûts indirects: 3 %
- Frais généraux: 13 %
- Bénéfice: 6 %
- TVA: 20 %

## T Équipements techniques

### TI Protections contre les incendies

#### TII Protection passive contre les incendies

**TII020** U Scellement d'un passage de tuyauterie combustible, avec collier coupe-feu.
Scellement de passage de tuyauterie en PVC, de 50 mm de diamètre nominal extérieur, et de 1,8 mm d'épaisseur, dans le mur de 15 cm d'épaisseur, pour protection passive contre les incendies et garantir la résistance au feu EI 180, avec scelleur acrylique avec propriétés ignifuges, couleur blanche comme matériau de remplissage, collier coupe-feu, dans chaque face du mur, fixé avec 2 vis à tête plate avec étoile intérieure à six points pour clé Torx, en acier galvanisé, 6x35, de 6 mm de diamètre et 35 mm de longueur.
Inclut: Nettoyage et préparation du parement. Insertion du matériau de remplissage. Mise en place des colliers autour du tube. Fermeture des colliers. Fixation des colliers au parement support.
Critère pour le métré: Nombre d'unités prévues, selon documentation graphique du Projet.
Critère pour le mémoire: On mesurera le nombre d'unités réellement exécutées selon les spécifications du Projet.

| Code | U | Désignation | Quantité | Prix | Montant |
|---|---|---|---|---|---|
| mt41phi010a | U | Cartouche de 310 ml de scelleur acrylique avec propriétés ignifuges, couleur blanche, pour scellement des joints et ouvertures linéaires. (matériau) | 0.756 | 12.42 | 9.390 |
| mt41phi100a | U | Collier coupe-feu, de 50 mm de diamètre nominal extérieur, pour tuyauterie combustible, avec éléments de fixation. (matériau) | 2 | 15.33 | 30.660 |
| mt26ahi113a | U | Vis à tête plate avec étoile intérieure à six points pour clé Torx, en acier galvanisé, 6x35, de 6 mm de diamètre et 35 mm de longueur, pour fixation sur des éléments en béton, fissurés ou non fissurés. (matériau) | 4 | 0.57 | 2.280 |
| mo020 | h | Compagnon professionnel III/CP2 construction. (main-d'œuvre) | 0.24 | 29.25 | 7.020 |
| mo113 | h | Ouvrier d'exécution I/OE1 construction. (main-d'œuvre) | 0.24 | 24.51 | 5.882 |
| % | % | Frais de chantier des unités d'ouvrage | 2 % | 55.232 | 1.105 |
|  |  | Coûts directs |  |  | 56.337 |

Déchets:
- pose: mt41phi100a Collier coupe-feu, de 50 mm de diamètre nominal extérieur, pour tuyauterie combustible, avec éléments de fixation; facteur de déchet 0.0053
- pose: mt26ahi113a; facteur de déchet 0.01875

## Ressources

**mt41phi100a** U Collier coupe-feu, de 50 mm de diamètre nominal extérieur, pour tuyauterie combustible, avec éléments de fixation
Données techniques: Coût énergétique 6.887 MJ; Émission de CO2 0.500 kg; Code CED 17 04 05; Masse de l'élément 0.12 kg; Volume 0.000057 m3
Déchets:
- emballage: re170203 Plastique. (composant de déchet); quantité 0.04 kg; Code CED 17 02 03; Masse de l'élément 1 kg; Volume 0.001667 m3

**mt26ahi113a** U Vis à tête plate avec étoile intérieure à six points pour clé Torx
Données techniques: Coût énergétique 2.623 MJ; Émission de CO2 0.141 kg; Code CED 17 04 05; Masse de l'élément 0.008 kg; Volume 0.000004 m3
Déchets:
- emballage: re170203 Plastique; quantité 0.025 kg
