# Démontage d'un système d'alimentation sans interruption (ASI)

- Propriété du fichier: CYPE Ingenieros S.A.
- Format: FIEBDC-3/2016
- Logiciel: Générateur de prix de la construction. CYPE Ingenieros, S.A.
- Date: 12/06/2024
- Devise: EUR
- Coûts indirects: 3 %
- Frais généraux: 13 %
- Bénéfice: 6 %
- TVA: 20 %

## T Équipements techniques

### TL Installations électriques

#### TLD Dépose

**TLD150** U Démontage d'un système d'alimentation sans interruption (ASI).
Démontage d'un système d'alimentation sans interruption (ASI), de 100 kVA de puissance maximale, avec des moyens manuels, avec récupération du matériau pour sa localisation postérieure à un autre emplacement, et chargement manuel dans le camion ou la benne.
Critère d'évaluation économique: Le prix comprend le démontage des accessoires et du socle métallique d'appui, mais il ne comprend pas le démontage des batteries.
Inclut: Démontage de l'élément. Classement et étiquetage. Stockage des matériaux à réutiliser. Chargement manuel du matériau à réutiliser sur le camion. Retrait et entassement des restes de travaux. Nettoyage des restes d'ouvrage. Chargement manuel des restes de travaux dans le camion ou la benne.
Critère pour le métré: Nombre d'unités prévues, selon documentation graphique du Projet.
Critère pour le mémoire: On mesurera le nombre d'unités réellement démontées selon les spécifications du Projet.

| Code | U | Désignation | Quantité | Prix | Montant |
|---|---|---|---|---|---|
| mo003 | h | Compagnon professionnel III/CP2 électricien. (main-d'œuvre) | 7.2 | 30.2 | 217.440 |
| mo102 | h | Ouvrier professionnel II/OP électricien. (main-d'œuvre) | 7.2 | 25.99 | 187.128 |
| % | % | Frais de chantier des unités d'ouvrage | 2 % | 404.568 | 8.091 |
|  |  | Coûts directs |  |  | 412.659 |
