# Démontage d'un cadre électrique

- Propriété du fichier: CYPE Ingenieros S.A.
- Format: FIEBDC-3/2016
- Logiciel: Générateur de prix de la construction. CYPE Ingenieros, S.A.
- Date: 27/03/2024
- Devise: EUR
- Coûts indirects: 3 %
- Frais généraux: 13 %
- Bénéfice: 6 %
- TVA: 20 %

## T Équipements techniques

### TL Installations électriques

#### TLD Dépose

**TLD130** U Démontage d'un cadre électrique.
Démontage de cadre électrique encastré pour dispositifs généraux et individuels de commande et de protection, avec des moyens manuels, et chargement manuel dans le camion ou la benne.
Inclut: Démontage de l'élément. Retrait et stockage du matériau démonté. Nettoyage des restes d'ouvrage. Chargement manuel du matériau démonté et des restes d'ouvrage dans le camion ou la benne.
Critère pour le métré: Nombre d'unités prévues, selon documentation graphique du Projet.
Critère pour le mémoire: On mesurera le nombre d'unités réellement démontées selon les spécifications du Projet.

| Code | U | Désignation | Quantité | Prix | Montant |
|---|---|---|---|---|---|
| mo003 | h | Compagnon professionnel III/CP2 électricien. (main-d'œuvre) | 0.485 | 30.2 | 14.647 |
| mo102 | h | Ouvrier professionnel II/OP électricien. (main-d'œuvre) | 0.281 | 25.99 | 7.303 |
| % | % | Frais de chantier des unités d'ouvrage | 2 % | 21.950 | 0.439 |
|  |  | Coûts directs |  |  | 22.389 |

Déchets:
- démolition: ruo170203 Plastique. (composant de déchet); quantité 1.3 kg; Code CED 17 02 03; Masse de l'élément 1 kg; Volume 0.001667 m3
- démolition: ruo170407 Métaux mélangés. (composant de déchet); quantité 0.6 kg; Code CED 17 04 07; Masse de l'élément 1 kg; Volume 0.000667 m3
- démolition: ruo170411 Câbles distincts de ceux spécifiés dans le code 17 04 10. (composant de déchet); quantité 0.1 kg; Code CED 17 04 11; Masse de l'élément 1 kg; Volume 0.000667 m3
