# Tableau électrique pour logement de bâtiment collectif

- Propriété du fichier: CYPE Ingenieros S.A.
- Format: FIEBDC-3/2016
- Logiciel: Générateur de prix de la construction. CYPE Ingenieros, S.A.
- Date: 27/03/2024
- Devise: EUR
- Coûts indirects: 3 %
- Frais généraux: 13 %
- Bénéfice: 6 %
- TVA: 20 %

## T Équipements techniques

### TL Installations électriques

#### TLI Installations intérieures

**TLI070** U Tableau électrique pour logement de bâtiment collectif.
Tableau électrique, protégé par 1 disjoncteur de connexion monophasé de 60 A, composé de: 3 interrupteurs différentiels (, 1 type A et 2 type AC), de 7 disjoncteurs magnétothermiques (, 2 de 16 A, 4 de 20 A, 1 de 32 A de courbe C) et d'un collecteur de terre, pour logement de bâtiment de 70 m² (2 chambres, 1 salle de bain, 1 WC, niveau de confort basique). Totalement monté, connecté et testé.
Inclut: Montage des composants. Identification et connexion des câbles.
Critère pour le métré: Nombre d'unités prévues, selon documentation graphique du Projet.
Critère pour le mémoire: On mesurera le nombre d'unités réellement exécutées selon les spécifications du Projet.

| Code | U | Désignation | Quantité | Prix | Montant |
|---|---|---|---|---|---|
| mt35cgm200c | U | Disjoncteur de connexion EDF différentiel, sélectif, bipolaire (2P), de 60 A, pour protection face aux surcharges et courts-circuits, selon NF C 62-411. (matériau) | 1 | 97.2 | 97.200 |
| mt35cgm225b | U | Interrupteur différentiel type AC de 40 A de 2 modules, selon NF EN 60898-1. (matériau) | 2 | 52.78 | 105.560 |
| mt35cgm225e | U | Interrupteur différentiel type A de 40 A de 2 modules, selon NF EN 60898-1. (matériau) | 1 | 65.24 | 65.240 |
| mt35cgm021dacae | U | Disjoncteur magnétothermique, bipolaire (2P), avec 4,5 kA de pouvoir de coupure, de 16 A d'intensité nominale, courbe C. Selon NF EN 60898-1. (matériau) | 2 | 14.92 | 29.840 |
| mt35cgm021dacag | U | Disjoncteur magnétothermique, bipolaire (2P), avec 4,5 kA de pouvoir de coupure, de 20 A d'intensité nominale, courbe C. Selon NF EN 60898-1. (matériau) | 4 | 16.19 | 64.760 |
| mt35cgm021dacak | U | Disjoncteur magnétothermique, bipolaire (2P), avec 4,5 kA de pouvoir de coupure, de 32 A d'intensité nominale, courbe C. Selon NF EN 60898-1. (matériau) | 1 | 18 | 18.000 |
| mt35cgm015 | U | Collecteur de terre de 450 mm de largeur, équipé avec 40 connecteurs avec vis imperdables et un connecteur de 35 mm². (matériau) | 1 | 30.66 | 30.660 |
| mo003 | h | Compagnon professionnel III/CP2 électricien. (main-d'œuvre) | 2.94 | 30.2 | 88.788 |
| % | % | Frais de chantier des unités d'ouvrage | 2 % | 500.048 | 10.001 |
|  |  | Coûts directs |  |  | 510.049 |

## Ressources

**mt35cgm225b** U Interrupteur différentiel type AC de 40 A de 2 modules, selon NF EN 60898-1
Données techniques: Coût énergétique 14.107 MJ; Émission de CO2 0.770 kg
Déchets:
- emballage: re150101 Emballages en papier et en carton. (composant de déchet); quantité 0.034 kg; Code CED 15 01 01; Masse de l'élément 1 kg; Volume 0.001333 m3

**mt35cgm225e** U Interrupteur différentiel type A de 40 A de 2 modules, selon NF EN 60898-1
Données techniques: Coût énergétique 14.107 MJ; Émission de CO2 0.770 kg
Déchets:
- emballage: re150101 Emballages en papier et en carton; quantité 0.034 kg

**mt35cgm021dacae** U Disjoncteur magnétothermique
Données techniques: Coût énergétique 14.106 MJ; Émission de CO2 0.768 kg
Déchets:
- emballage: re150101 Emballages en papier et en carton; quantité 0.032 kg

**mt35cgm021dacag** U Disjoncteur magnétothermique
Données techniques: Coût énergétique 14.106 MJ; Émission de CO2 0.768 kg
Déchets:
- emballage: re150101 Emballages en papier et en carton; quantité 0.032 kg

**mt35cgm021dacak** U Disjoncteur magnétothermique
Données techniques: Coût énergétique 14.106 MJ; Émission de CO2 0.768 kg
Déchets:
- emballage: re150101 Emballages en papier et en carton; quantité 0.032 kg

**mt35cgm015** U Collecteur de terre de 450 mm de largeur, équipé avec 40 connecteurs avec vis imperdables et un connecteur de 35 mm²
Données techniques: Coût énergétique 0.018 MJ; Émission de CO2 0.028 kg
Déchets:
- emballage: re150101 Emballages en papier et en carton; quantité 0.033 kg
