# Robinet

- Propriété du fichier: CYPE Ingenieros S.A.
- Format: FIEBDC-3/2016
- Logiciel: Générateur de prix de la construction. CYPE Ingenieros, S.A.
- Date: 27/03/2024
- Devise: EUR
- Coûts indirects: 3 %
- Frais généraux: 13 %
- Bénéfice: 6 %
- TVA: 20 %

## T Équipements techniques

### TP Installations de distribution de l'eau

#### TPA Accessoires

**TPA050** U Robinet.
Robinet en laiton, de 1/2" de diamètre.
Inclut: Implantation. Mise en place. Connexion et contrôle de son bon fonctionnement.
Critère pour le métré: Nombre d'unités prévues, selon documentation graphique du Projet.
Critère pour le mémoire: On mesurera le nombre d'unités réellement exécutées selon les spécifications du Projet.

| Code | U | Désignation | Quantité | Prix | Montant |
|---|---|---|---|---|---|
| mt37sgl050a | U | Robinet en laiton, de 1/2" de diamètre. (matériau) | 1 | 5.83 | 5.830 |
| mt37www010 | U | Produits complémentaires pour installations de plomberie. (matériau) | 1 | 1.4 | 1.400 |
| mo008 | h | Compagnon professionnel III/CP2 plombier. (main-d'œuvre) | 0.1 | 30.2 | 3.020 |
| mo107 | h | Ouvrier professionnel II/OP plombier. (main-d'œuvre) | 0.1 | 25.99 | 2.599 |
| % | % | Frais de chantier des unités d'ouvrage | 2 % | 12.849 | 0.257 |
|  |  | Coûts directs |  |  | 13.106 |

## Ressources

**mt37sgl050a** U Robinet en laiton, de 1/2" de diamètre
Données techniques: Coût énergétique 33.422 MJ; Émission de CO2 2.303 kg
Déchets:
- emballage: re150101 Emballages en papier et en carton. (composant de déchet); quantité 0.072 kg; Code CED 15 01 01; Masse de l'élément 1 kg; Volume 0.001333 m3
