# Démontage d'un réseau d'évacuation intérieure

- Propriété du fichier: CYPE Ingenieros S.A.
- Format: FIEBDC-3/2016
- Logiciel: Générateur de prix de la construction. CYPE Ingenieros, S.A.
- Date: 27/03/2024
- Devise: EUR
- Coûts indirects: 3 %
- Frais généraux: 13 %
- Bénéfice: 6 %
- TVA: 20 %

## T Équipements techniques

### TP Installations de distribution de l'eau

#### TPD Dépose

**TPD190** U Démontage d'un réseau d'évacuation intérieure.
Démontage d'un réseau d'installation intérieure d'évacuation, depuis la prise de chaque appareil sanitaire jusqu'à la colonne de chute, en laissant la dite colonne de chute bouchée, pour une surface de salle d'eau de 4 m², avec des moyens manuels, et chargement manuel dans le camion ou la benne.
Critère d'évaluation économique: Le prix comprend l'obturation des conduites connectées à l'élément.
Inclut: Démontage de l'élément. Obturation des conduites connectées à l'élément. Retrait et stockage du matériau démonté. Nettoyage des restes d'ouvrage. Chargement manuel du matériau démonté et des restes d'ouvrage dans le camion ou la benne.
Critère pour le métré: Nombre d'unités prévues, selon documentation graphique du Projet.
Critère pour le mémoire: On mesurera le nombre d'unités réellement démontées selon les spécifications du Projet.

| Code | U | Désignation | Quantité | Prix | Montant |
|---|---|---|---|---|---|
| mo107 | h | Ouvrier professionnel II/OP plombier. (main-d'œuvre) | 6.44 | 25.99 | 167.376 |
| % | % | Frais de chantier des unités d'ouvrage | 2 % | 167.376 | 3.348 |
|  |  | Coûts directs |  |  | 170.724 |

Déchets:
- démolition: ruo170203 Plastique. (composant de déchet); quantité 8.133 kg; Code CED 17 02 03; Masse de l'élément 1 kg; Volume 0.001667 m3
- démolition: ruo170405 Fer et acier. (composant de déchet); quantité 0.265 kg; Code CED 17 04 05; Masse de l'élément 1 kg; Volume 0.000476 m3
