# Gouttière visible de pièces céramiques

- Propriété du fichier: CYPE Ingenieros S.A.
- Format: FIEBDC-3/2016
- Logiciel: Générateur de prix de la construction. CYPE Ingenieros, S.A.
- Date: 27/03/2024
- Devise: EUR
- Coûts indirects: 3 %
- Frais généraux: 13 %
- Bénéfice: 6 %
- TVA: 20 %

## T Équipements techniques

### TQ Installations d'évacuation des eaux usées

#### TQG Gouttières

**TQG020** m Gouttière visible de pièces céramiques.
Gouttières en T en terre cuite, pour la récupération des eaux, formée de pièces fixées avec du mortier de ciment, industriel, M-7,5, avec une pente minimum de 0,1%. Comprend les pièces spéciales, les arrêts finaux et les pièces de connexion aux descentes.
Inclut: Implantation du parcours de la gouttière. Montage, connexion et contrôle de son bon fonctionnement.
Critère pour le métré: Longueur mesurée selon documentation graphique du Projet.
Critère pour le mémoire: On mesurera la longueur réellement exécutée selon les spécifications du Projet.

| Code | U | Désignation | Quantité | Prix | Montant |
|---|---|---|---|---|---|
| mt36cba010a | U | Gouttières en T en terre cuite, circulaire, de 25 cm de longueur. (matériau) | 6 | 3.84 | 23.040 |
| mt36cba011a | U | Gouttières en T en terre cuite avec couvercle, circulaire, de 25 cm de longueur. (matériau) | 5.5 | 4.08 | 22.440 |
| mt36cba012a | U | Pièce de connexion de gouttières en T en terre cuite, circulaire, à descente, de 25 cm de longueur. (matériau) | 0.2 | 10.27 | 2.054 |
| mt08aaa010a | m³ | Eau. (matériau) | 0.007 | 1.5 | 0.011 |
| mt09mif010da | t | Mortier industriel pour maçonnerie, de ciment, couleur grise, catégorie M-7,5 (résistance à la compression 7,5 N/mm²), fourni en sacs, selon NF EN 998-2. (matériau) | 0.038 | 56.97 | 2.165 |
| mo008 | h | Compagnon professionnel III/CP2 plombier. (main-d'œuvre) | 1.2 | 30.2 | 36.240 |
| mo107 | h | Ouvrier professionnel II/OP plombier. (main-d'œuvre) | 1.3 | 25.99 | 33.787 |
| % | % | Frais de chantier des unités d'ouvrage | 2 % | 119.737 | 2.395 |
|  |  | Coûts directs |  |  | 122.132 |

Déchets:
- pose: mt09mif010da; facteur de déchet 0.0189

## Ressources

**mt08aaa010a** m³ Eau
Données techniques: Coût énergétique 60.000 MJ; Émission de CO2 30.000 kg

**mt09mif010da** t Mortier industriel pour maçonnerie
Données techniques: Coût énergétique 2050.870 MJ; Émission de CO2 177.583 kg; Code CED 17 01 01; Masse de l'élément 1000 kg; Volume 0.666667 m3
Déchets:
- emballage: re150101 Emballages en papier et en carton. (composant de déchet); quantité 8.571 kg; Code CED 15 01 01; Masse de l'élément 1 kg; Volume 0.001333 m3
- emballage: re170201 Bois. (composant de déchet); quantité 0.463 kg; Code CED 17 02 01; Masse de l'élément 1 kg; Volume 0.000909 m3
- emballage: re170203 Plastique. (composant de déchet); quantité 0.241 kg; Code CED 17 02 03; Masse de l'élément 1 kg; Volume 0.001667 m3
