# Clapet de non retour de sécurité

- Propriété du fichier: CYPE Ingenieros S.A.
- Format: FIEBDC-3/2016
- Logiciel: Générateur de prix de la construction. CYPE Ingenieros, S.A.
- Date: 27/03/2024
- Devise: EUR
- Coûts indirects: 3 %
- Frais généraux: 13 %
- Bénéfice: 6 %
- TVA: 20 %

## T Équipements techniques

### TQ Installations d'évacuation des eaux usées

#### TQO Collecteurs suspendus

**TQO010** U Clapet de non retour de sécurité.
Clapet de non retour en PVC, de 110 mm de diamètre, avec double battant métallique, blocage manuel, joint à une lèvre et révision par la partie supérieure, mis en place entre le collecteur de sortie et l'arrivée.
Inclut: Montage, connexion et contrôle de son bon fonctionnement.
Critère pour le métré: Nombre d'unités prévues, selon documentation graphique du Projet.
Critère pour le mémoire: On mesurera le nombre d'unités réellement exécutées selon les spécifications du Projet.

| Code | U | Désignation | Quantité | Prix | Montant |
|---|---|---|---|---|---|
| mt11pvj030ca | U | Clapet de non retour en PVC, de 110 mm de diamètre, avec double battant métallique, blocage manuel, joint à une lèvre et révision par la partie supérieure. (matériau) | 1 | 312.91 | 312.910 |
| mo008 | h | Compagnon professionnel III/CP2 plombier. (main-d'œuvre) | 0.35 | 30.2 | 10.570 |
| % | % | Frais de chantier des unités d'ouvrage | 2 % | 323.480 | 6.470 |
|  |  | Coûts directs |  |  | 329.950 |

Déchets:
- pose: mt11pvj030ca; facteur de déchet 0.0165

## Ressources

**mt11pvj030ca** U Clapet de non retour en PVC
Données techniques: Coût énergétique 179.251 MJ; Émission de CO2 8.934 kg; Code CED 17 02 03; Masse de l'élément 1.85 kg; Volume 0.003083 m3
Déchets:
- emballage: re150101 Emballages en papier et en carton. (composant de déchet); quantité 0.042 kg; Code CED 15 01 01; Masse de l'élément 1 kg; Volume 0.001333 m3
