# Regard de visite secondaire

- Propriété du fichier: CYPE Ingenieros S.A.
- Format: FIEBDC-3/2016
- Logiciel: Générateur de prix de la construction. CYPE Ingenieros, S.A.
- Date: 27/03/2024
- Devise: EUR
- Coûts indirects: 3 %
- Frais généraux: 13 %
- Bénéfice: 6 %
- TVA: 20 %

## T Équipements techniques

### TT Installations de télécommunication

#### TTE Local et emplacement technique

**TTE030** U Regard de visite secondaire.
Regard à tampon amovible secondaire, dans canalisation principale enterrée d'ICT de 400x400x400 mm de dimensions intérieures, avec des crochets pour traction, un cadre et un couvercle métalliques, placé sur une dalle en béton massif C20/25 (X0(F); D20; S2; Cl 1,0) de 10 cm d'épaisseur.
Critère d'évaluation économique: Le prix ne comprend ni l'excavation ni le remblai périphérique postérieur.
Inclut: Implantation. Suppression des terres lâches du fond de l'excavation. Coulage et compactage du béton pour la réalisation du dallage. Montage des pièces préfabriquées. Connexion des tubes de la canalisation. Mise en place des accessoires. Réalisation des arrêts.
Critère pour le métré: Nombre d'unités prévues, selon documentation graphique du Projet.
Critère pour le mémoire: On mesurera le nombre d'unités réellement exécutées selon les spécifications du Projet.

| Code | U | Désignation | Quantité | Prix | Montant |
|---|---|---|---|---|---|
| mt10hmf030p | m³ | Béton massif C20/25 (X0(F); D20; S2; Cl 1,0), prêt à l'emploi, selon NF EN 206. (matériau) | 0.085 | 115 | 9.775 |
| mt40iar020c | U | Regard à tampon amovible secondaire, dans canalisation principale enterrée d'ICT de 400x400x400 mm de dimensions intérieures, avec des crochets pour traction, un cadre et un couvercle métalliques. (matériau) | 1 | 63.75 | 63.750 |
| mo020 | h | Compagnon professionnel III/CP2 construction. (main-d'œuvre) | 0.85 | 29.25 | 24.863 |
| mo113 | h | Ouvrier d'exécution I/OE1 construction. (main-d'œuvre) | 0.85 | 24.51 | 20.834 |
| % | % | Frais de chantier des unités d'ouvrage | 2 % | 119.222 | 2.384 |
|  |  | Coûts directs |  |  | 121.606 |

Déchets:
- pose: mt10hmf030p Béton massif C20/25 (X0(F); D20; S2; Cl 1,0), prêt à l'emploi, selon NF EN 206; facteur de déchet 0.00107478

## Ressources

**mt10hmf030p** m³ Béton massif C20/25 (X0(F); D20; S2; Cl 1,0), prêt à l'emploi, selon NF EN 206
Données techniques: Coût énergétique 1840.000 MJ; Émission de CO2 230.000 kg; Code CED 17 01 01; Masse de l'élément 2300 kg; Volume 1.533333 m3
