# Canalisation de liaison inférieure

- Propriété du fichier: CYPE Ingenieros S.A.
- Format: FIEBDC-3/2016
- Logiciel: Générateur de prix de la construction. CYPE Ingenieros, S.A.
- Date: 12/06/2024
- Devise: EUR
- Coûts indirects: 3 %
- Frais généraux: 13 %
- Bénéfice: 6 %
- TVA: 20 %

## T Équipements techniques

### TT Installations de télécommunication

#### TTR Raccordements

**TTR010** m Canalisation de liaison inférieure.
Canalisation de liaison inférieure entre le registre de liaison et le RITI, RITU ou RITM, dans un bâtiment de jusqu'à 4 PAU, constituée de goulotte avec 4 espaces indépendants (4 TBA+STDP) de PVC rigide de 40x110 mm. Installation en surface. Comprend les accessoires et les cloisons séparatrices.
Inclut: Implantation du parcours de la canalisation. Mise en place et fixation de la goulotte.
Critère pour le métré: Longueur mesurée en projection horizontale, selon documentation graphique du Projet.
Critère pour le mémoire: On mesurera, en projection horizontale, la longueur réellement exécutée selon les spécifications du Projet.

| Code | U | Désignation | Quantité | Prix | Montant |
|---|---|---|---|---|---|
| mt35ait040ag | m | Goulotte de PVC rigide, de 40x110 mm, pour abriter des câbles électriques, y compris les accessoires. Selon NF EN 50085-1, avec degré de protection IP4X selon NF EN 60529. (matériau) | 1 | 19.12 | 19.120 |
| mt35ait050b | m | Cloison séparatrice, en PVC rigide, de 34 mm de hauteur. (matériau) | 3 | 2.47 | 7.410 |
| mo001 | h | Compagnon professionnel III/CP2 installateur en télécommunications. (main-d'œuvre) | 0.06 | 30.2 | 1.812 |
| mo056 | h | Ouvrier professionnel II/OP installateur en télécommunications. (main-d'œuvre) | 0.06 | 25.99 | 1.559 |
| % | % | Frais de chantier des unités d'ouvrage | 2 % | 29.901 | 0.598 |
|  |  | Coûts directs |  |  | 30.499 |
