# Point d'interconnexion de câbles coaxiaux

- Propriété du fichier: CYPE Ingenieros S.A.
- Format: FIEBDC-3/2016
- Logiciel: Générateur de prix de la construction. CYPE Ingenieros, S.A.
- Date: 27/03/2024
- Devise: EUR
- Coûts indirects: 3 %
- Frais généraux: 13 %
- Bénéfice: 6 %
- TVA: 20 %

## T Équipements techniques

### TT Installations de télécommunication

#### TTX Réseaux de câbles co-axiaux

**TTX100** U Point d'interconnexion de câbles coaxiaux.
Point d'interconnexion de câbles coaxiaux pour réseau de distribution avec typologie en étoile, constitué d'armoire en polyester renforcé de fibre de verre, de 210x310x160 mm, comme registre principal de câbles coaxiaux et 6 connecteurs type "F" à compression, pour câble RG-6. Comprend la plaque de montage, la porte avec serrure, les accessoires nécessaires à une installation correcte, les pièces spéciales et les fixations.
Inclut: Mise en place de l'armoire. Mise en place des connecteurs. Connexion et contrôle de son bon fonctionnement.
Critère pour le métré: Nombre d'unités prévues, selon documentation graphique du Projet.
Critère pour le mémoire: On mesurera le nombre d'unités réellement exécutées selon les spécifications du Projet.

| Code | U | Désignation | Quantité | Prix | Montant |
|---|---|---|---|---|---|
| mt40mtm050a | U | Armoire en polyester renforcé de fibre de verre, de 210x310x160 mm, avec plaque de montage perforée en aluminium et porte avec serrure. (matériau) | 1 | 84.16 | 84.160 |
| mt40cfr020a | U | Connecteur type "F" à compression, pour câble coaxial RG-6. (matériau) | 6 | 0.24 | 1.440 |
| mo001 | h | Compagnon professionnel III/CP2 installateur en télécommunications. (main-d'œuvre) | 0.65 | 30.2 | 19.630 |
| mo056 | h | Ouvrier professionnel II/OP installateur en télécommunications. (main-d'œuvre) | 0.65 | 25.99 | 16.894 |
| % | % | Frais de chantier des unités d'ouvrage | 2 % | 122.124 | 2.442 |
|  |  | Coûts directs |  |  | 124.566 |

## Ressources

**mt40mtm050a** U Armoire en polyester renforcé de fibre de verre
Données techniques: Coût énergétique 0.019 MJ; Émission de CO2 0.031 kg
Déchets:
- emballage: re150101 Emballages en papier et en carton. (composant de déchet); quantité 0.036 kg; Code CED 15 01 01; Masse de l'élément 1 kg; Volume 0.001333 m3

**mt40cfr020a** U Connecteur type "F" à compression, pour câble coaxial RG-6
Données techniques: Coût énergétique 2.988 MJ; Émission de CO2 0.214 kg
Déchets:
- emballage: re150101 Emballages en papier et en carton; quantité 0.072 kg
