# Démontage d'un conduit circulaire

- Propriété du fichier: CYPE Ingenieros S.A.
- Format: FIEBDC-3/2016
- Logiciel: Générateur de prix de la construction. CYPE Ingenieros, S.A.
- Date: 27/03/2024
- Devise: EUR
- Coûts indirects: 3 %
- Frais généraux: 13 %
- Bénéfice: 6 %
- TVA: 20 %

## T Équipements techniques

### TV Climatisation et ventilation

#### TVD Dépose

**TVD070** m Démontage d'un conduit circulaire.
Démontage d'un conduit circulaire métallique, de 300 mm de diamètre maximal, monté sur des supports, avec des moyens manuels, et chargement manuel dans le camion ou la benne.
Critère d'évaluation économique: Le prix comprend le démontage des éléments d'ancrage et de fixation.
Inclut: Démontage de l'élément. Retrait et stockage du matériau démonté. Nettoyage des restes d'ouvrage. Chargement manuel du matériau démonté et des restes d'ouvrage dans le camion ou la benne.
Critère pour le métré: Longueur mesurée selon documentation graphique du Projet.
Critère pour le mémoire: On mesurera la longueur réellement démontée selon les spécifications du Projet.

| Code | U | Désignation | Quantité | Prix | Montant |
|---|---|---|---|---|---|
| mo011 | h | Compagnon professionnel III/CP2 monteur. (main-d'œuvre) | 0.1 | 30.2 | 3.020 |
| mo080 | h | Ouvrier professionnel II/OP monteur. (main-d'œuvre) | 0.1 | 26.02 | 2.602 |
| % | % | Frais de chantier des unités d'ouvrage | 2 % | 5.622 | 0.112 |
|  |  | Coûts directs |  |  | 5.734 |
