# Unité extérieure d'air conditionné, avec récupération de chaleur, pour système VRF

- Propriété du fichier: CYPE Ingenieros S.A.
- Format: FIEBDC-3/2016
- Logiciel: Générateur de prix de la construction. CYPE Ingenieros, S.A.
- Date: 27/03/2024
- Devise: EUR
- Coûts indirects: 3 %
- Frais généraux: 13 %
- Bénéfice: 6 %
- TVA: 20 %

## T Équipements techniques

### TV Climatisation et ventilation

#### TVI Système Mitsubishi Heavy Industries à débit de réfrigérant variable

**TVI120** U Unité extérieure d'air conditionné, avec récupération de chaleur, pour système VRF.
Unité extérieure d'air conditionné, système air-air multisplit KXZR2 Smart avec débit variable de réfrigérant et récupération de chaleur, modèle FDC224KXZRE2 "MITSUBISHI HEAVY INDUSTRIES", pour gaz R-410A, alimentation triphasée (400V/50Hz), puissance frigorifique 22,4 kW (température de bulbe sec de l'air extérieur 35°C, température de bulbe humide de l'air intérieur 19°C), SEER 6,21, EER 3,89, consommation électrique nominale en refroidissement 5,76 kW, puissance calorifique 22,4 kW (température de bulbe humide de l'air extérieur 6°C, température de bulbe sec de l'air intérieur 20°C), SCOP 4,06, COP 4,25, consommation électrique nominale en chauffage 5,27 kW, dimensions 1697x1350x720 mm, poids 305 kg, niveau sonore 58 dBA, débit d'air 13500 m³/h, nombre maximal d'unités intérieures connectables 29, intervalle de capacité connectable 50 - 200%.
Critère d'évaluation économique: Le prix ne comprend les éléments antivibratoires de sol, la canalisation ni le câblage électrique d'alimentation.
Inclut: Implantation. Mise en place et fixation. Connexion aux lignes frigorifiques. Connexion au réseau électrique. Connexion au réseau de tout à l'égout. Mise en marche.
Critère pour le métré: Nombre d'unités prévues, selon documentation graphique du Projet.
Critère pour le mémoire: On mesurera le nombre d'unités réellement exécutées selon les spécifications du Projet.

| Code | U | Désignation | Quantité | Prix | Montant |
|---|---|---|---|---|---|
| mt42mhi342a | U | Unité extérieure d'air conditionné, système air-air multisplit KXZR2 Smart avec débit variable de réfrigérant et récupération de chaleur, modèle FDC224KXZRE2 "MITSUBISHI HEAVY INDUSTRIES", pour gaz R-410A, alimentation triphasée (400V/50Hz), puissance frigorifique 22,4 kW (température de bulbe sec de l'air extérieur 35°C, température de bulbe humide de l'air intérieur 19°C), SEER 6,21, EER 3,89, consommation électrique nominale en refroidissement 5,76 kW, puissance calorifique 22,4 kW (température de bulbe humide de l'air extérieur 6°C, température de bulbe sec de l'air intérieur 20°C), SCOP 4,06, COP 4,25, consommation électrique nominale en chauffage 5,27 kW, dimensions 1697x1350x720 mm, poids 305 kg, niveau sonore 58 dBA, débit d'air 13500 m³/h, nombre maximal d'unités intérieures connectables 29, intervalle de capacité connectable 50 - 200%. (matériau) | 1 | 14202 | 14202.000 |
| mo005 | h | Compagnon professionnel III/CP2 installateur de climatisation. (main-d'œuvre) | 6.016 | 30.2 | 181.683 |
| mo104 | h | Ouvrier professionnel II/OP installateur de climatisation. (main-d'œuvre) | 6.016 | 25.99 | 156.356 |
| % | % | Frais de chantier des unités d'ouvrage | 2 % | 14540.039 | 290.801 |
|  |  | Coûts directs |  |  | 14830.840 |

## Ressources

**mt42mhi342a** U Unité extérieure d'air conditionné
Données techniques: Coût énergétique 14010.939 MJ; Émission de CO2 958.835 kg
Déchets:
- emballage: re150101 Emballages en papier et en carton. (composant de déchet); quantité 0.18 kg; Code CED 15 01 01; Masse de l'élément 1 kg; Volume 0.001333 m3
- emballage: re170203 Plastique. (composant de déchet); quantité 0.09 kg; Code CED 17 02 03; Masse de l'élément 1 kg; Volume 0.001667 m3
