# Contrôleur de débit pour récupération de chaleur

- Propriété du fichier: CYPE Ingenieros S.A.
- Format: FIEBDC-3/2016
- Logiciel: Générateur de prix de la construction. CYPE Ingenieros, S.A.
- Date: 27/03/2024
- Devise: EUR
- Coûts indirects: 3 %
- Frais généraux: 13 %
- Bénéfice: 6 %
- TVA: 20 %

## T Équipements techniques

### TV Climatisation et ventilation

#### TVI Système Mitsubishi Heavy Industries à débit de réfrigérant variable

**TVI160** U Contrôleur de débit pour récupération de chaleur.
Contrôleur de débit de ligne frigorifique, de 1 sortie pour gaz R-410A, système air-air multisplit avec débit variable de réfrigérant et récupération de chaleur, pour un maximum de 5 unités intérieures fonctionnement sur le même mode, modèle PFD1124-E "MITSUBISHI HEAVY INDUSTRIES", avec une capacité maximum d'unités intérieures connectées en aval inférieure à 11,2 kW, alimentation monophasée (230V/50Hz) depuis l'unité intérieure ou depuis un circuit d'alimentation indépendant, avec un câble à 3 fils et boîte de relais pour communication avec l'unité intérieure. Comprend les éléments pour la suspension au plafond.
Critère d'évaluation économique: Le prix ne comprend ni la canalisation ni le câblage électrique d'alimentation.
Inclut: Implantation. Mise en place et fixation. Connexion aux lignes frigorifiques. Connexion au réseau électrique. Connexion au réseau de tout à l'égout.
Critère pour le métré: Nombre d'unités prévues, selon documentation graphique du Projet.
Critère pour le mémoire: On mesurera le nombre d'unités réellement exécutées selon les spécifications du Projet.

| Code | U | Désignation | Quantité | Prix | Montant |
|---|---|---|---|---|---|
| mt42mhi550a | U | Contrôleur de débit de ligne frigorifique, de 1 sortie pour gaz R-410A, système air-air multisplit avec débit variable de réfrigérant et récupération de chaleur, pour un maximum de 5 unités intérieures fonctionnement sur le même mode, modèle PFD1124-E "MITSUBISHI HEAVY INDUSTRIES", avec une capacité maximum d'unités intérieures connectées en aval inférieure à 11,2 kW, alimentation monophasée (230V/50Hz) depuis l'unité intérieure ou depuis un circuit d'alimentation indépendant, avec un câble à 3 fils et boîte de relais pour communication avec l'unité intérieure. (matériau) | 1 | 1339 | 1339.000 |
| mt42www090 | U | Kit de support pour la suspension du plafond, constitué de quatre tiges filetées en acier galvanisé, avec leurs chevilles, écrous et rondelles correspondants. (matériau) | 1 | 22 | 22.000 |
| mo005 | h | Compagnon professionnel III/CP2 installateur de climatisation. (main-d'œuvre) | 0.5 | 30.2 | 15.100 |
| mo104 | h | Ouvrier professionnel II/OP installateur de climatisation. (main-d'œuvre) | 0.5 | 25.99 | 12.995 |
| % | % | Frais de chantier des unités d'ouvrage | 2 % | 1389.095 | 27.782 |
|  |  | Coûts directs |  |  | 1416.877 |

## Ressources

**mt42mhi550a** U Contrôleur de débit de ligne frigorifique
Données techniques: Coût énergétique 601.807 MJ; Émission de CO2 31.492 kg
Déchets:
- emballage: re150101 Emballages en papier et en carton. (composant de déchet); quantité 2.197 kg; Code CED 15 01 01; Masse de l'élément 1 kg; Volume 0.001333 m3
- emballage: re170201 Bois. (composant de déchet); quantité 0.609 kg; Code CED 17 02 01; Masse de l'élément 1 kg; Volume 0.000909 m3
