# Câble bus de communications

- Propriété du fichier: CYPE Ingenieros S.A.
- Format: FIEBDC-3/2016
- Logiciel: Générateur de prix de la construction. CYPE Ingenieros, S.A.
- Date: 27/03/2024
- Devise: EUR
- Coûts indirects: 3 %
- Frais généraux: 13 %
- Bénéfice: 6 %
- TVA: 20 %

## T Équipements techniques

### TV Climatisation et ventilation

#### TVI Système Mitsubishi Heavy Industries à débit de réfrigérant variable

**TVI200** m Câble bus de communications.
Câble de bus de communications de 1 paire, de 1 mm² de section, torsadée de 5 tours par mètre.
Critère d'évaluation économique: Le prix ne comprend pas la canalisation.
Inclut: Tension du câble. Connexion.
Critère pour le métré: Longueur mesurée selon documentation graphique du Projet.
Critère pour le mémoire: On mesurera la longueur réellement exécutée selon les spécifications du Projet.

| Code | U | Désignation | Quantité | Prix | Montant |
|---|---|---|---|---|---|
| mt42cnt120a | m | Câble de bus de communications de 1 paire, de 1 mm² de section, torsadée de 5 tours par mètre. (matériau) | 1 | 5.2 | 5.200 |
| mo005 | h | Compagnon professionnel III/CP2 installateur de climatisation. (main-d'œuvre) | 0.05 | 30.2 | 1.510 |
| mo104 | h | Ouvrier professionnel II/OP installateur de climatisation. (main-d'œuvre) | 0.05 | 25.99 | 1.300 |
| % | % | Frais de chantier des unités d'ouvrage | 2 % | 8.010 | 0.160 |
|  |  | Coûts directs |  |  | 8.170 |

Déchets:
- pose: mt42cnt120a Câble de bus de communications de 1 paire, de 1 mm² de section, torsadée de 5 tours par mètre; facteur de déchet 0.011236

## Ressources

**mt42cnt120a** m Câble de bus de communications de 1 paire, de 1 mm² de section, torsadée de 5 tours par mètre
Données techniques: Coût énergétique 0.370 MJ; Émission de CO2 0.072 kg; Code CED 17 04 11; Masse de l'élément 0.0089 kg; Volume 0.000006 m3
Déchets:
- emballage: re150101 Emballages en papier et en carton. (composant de déchet); quantité 0.077 kg; Code CED 15 01 01; Masse de l'élément 1 kg; Volume 0.001333 m3
