# Bouche de ventilation pour intérieurs

- Propriété du fichier: CYPE Ingenieros S.A.
- Format: FIEBDC-3/2016
- Logiciel: Générateur de prix de la construction. CYPE Ingenieros, S.A.
- Date: 27/03/2024
- Devise: EUR
- Coûts indirects: 3 %
- Frais généraux: 13 %
- Bénéfice: 6 %
- TVA: 20 %

## T Équipements techniques

### TV Climatisation et ventilation

#### TVM Ventilation mécanique pour logements

**TVM040** U Bouche de ventilation pour intérieurs.
Bouche de ventilation réglable en polystyrène en exécution ronde, adaptée pour extraction et soufflage, de 80 mm de diamètre, formée d'un corps avec joint élastique en EPDM, un obturateur central graduable et une grille centrale obturable.
Inclut: Implantation. Mise en place.
Critère pour le métré: Nombre d'unités prévues, selon documentation graphique du Projet.
Critère pour le mémoire: On mesurera le nombre d'unités réellement exécutées selon les spécifications du Projet.

| Code | U | Désignation | Quantité | Prix | Montant |
|---|---|---|---|---|---|
| mt42svi190a | U | Bouche de ventilation réglable en polystyrène en exécution ronde, adaptée pour extraction et soufflage, de 80 mm de diamètre, formée d'un corps avec joint élastique en EPDM, un obturateur central graduable et une grille centrale obturable. (matériau) | 1 | 11.78 | 11.780 |
| mo005 | h | Compagnon professionnel III/CP2 installateur de climatisation. (main-d'œuvre) | 0.15 | 30.2 | 4.530 |
| mo104 | h | Ouvrier professionnel II/OP installateur de climatisation. (main-d'œuvre) | 0.15 | 25.99 | 3.899 |
| % | % | Frais de chantier des unités d'ouvrage | 2 % | 20.209 | 0.404 |
|  |  | Coûts directs |  |  | 20.613 |
