# Aspirateur pour ventilation naturelle

- Propriété du fichier: CYPE Ingenieros S.A.
- Format: FIEBDC-3/2016
- Logiciel: Générateur de prix de la construction. CYPE Ingenieros, S.A.
- Date: 27/03/2024
- Devise: EUR
- Coûts indirects: 3 %
- Frais généraux: 13 %
- Bénéfice: 6 %
- TVA: 20 %

## T Équipements techniques

### TV Climatisation et ventilation

#### TVN Ventilation naturelle

**TVN030** U Aspirateur pour ventilation naturelle.
Extracteur aérateur avec chapeau dynamique, d'aluminium (Dureté H-24), pour conduit de sortie de 250 mm de diamètre extérieur, pour ventilation naturelle. Comprend les éléments de fixation.
Inclut: Implantation. Montage. Mise en place et fixation.
Critère pour le métré: Nombre d'unités prévues, selon documentation graphique du Projet.
Critère pour le mémoire: On mesurera le nombre d'unités réellement exécutées selon les spécifications du Projet.

| Code | U | Désignation | Quantité | Prix | Montant |
|---|---|---|---|---|---|
| mt42cvc010a | U | Extracteur aérateur avec chapeau dynamique, d'aluminium (Dureté H-24), pour conduit de sortie de 250 mm de diamètre extérieur, avec éléments de fixation. (matériau) | 1 | 168.78 | 168.780 |
| mo020 | h | Compagnon professionnel III/CP2 construction. (main-d'œuvre) | 0.165 | 29.25 | 4.826 |
| mo112 | h | Ouvrier d'exécution I/OE2 construction. (main-d'œuvre) | 0.083 | 25.31 | 2.101 |
| % | % | Frais de chantier des unités d'ouvrage | 2 % | 175.707 | 3.514 |
|  |  | Coûts directs |  |  | 179.221 |

## Ressources

**mt42cvc010a** U Extracteur aérateur avec chapeau dynamique
Données techniques: Coût énergétique 0.713 MJ; Émission de CO2 1.122 kg
Déchets:
- emballage: re150101 Emballages en papier et en carton. (composant de déchet); quantité 1.32 kg; Code CED 15 01 01; Masse de l'élément 1 kg; Volume 0.001333 m3
