# Terrain de football 3x3

- Propriété du fichier: CYPE INGENIEROS, S.A.
- Format: FIEBDC-3/2002
- Devise: EUR
- Coûts indirects: 3.00 %
- Frais généraux: 13.00 %
- Bénéfice: 6.00 %
- TVA: 20.00 %

## M Mobilier urbain

### MI Installations sportives complètes

#### MIF Terrains de football

**MIF010** U Terrain de football 3x3.
Terrain de football 3x3, de 20x10 m, avec une porte d'accès et vitres en verre de sécurité trempé, de 12 mm d'épaisseur, constitué d'une structure métallique modulaire, composée de profilés, tubes et poteaux, en acier S235JR laminé à chaud; un ensemble de vitres en verre de sécurité trempé, de 12 mm d'épaisseur, avec trous pour fixation sur la structure; un jeu de deux filets de buts, couleur blanche; 8 mât de filet de protection de fond pour fixation sur la structure métallique, en tube en acier galvanisé, de 60 mm de diamètre et 2 m de hauteur; et 40 m² de filet de protection de fond, couleur blanche. Comprend les éléments de fixation.
Critère d'évaluation économique: Le prix ne comprend pas le revêtement sportif.
Inclut: Implantation. Montage et fixation de la structure métallique. Mise en place et fixation des vitres. Fixation des filets de but. Montage et fixation, sur la structure métallique, des poteaux des filets de protection de fond. Fixation des filets de protection de fond. Contrôle de son bon fonctionnement.
Critère pour le métré: Nombre d'unités prévues, selon documentation graphique du Projet.
Critère pour le mémoire: On mesurera le nombre d'unités réellement exécutées selon les spécifications du Projet.

| Code | U | Désignation | Quantité | Prix | Montant |
|---|---|---|---|---|---|
| mt47cit450b | U | Structure métallique modulaire pour terrain de football 3x3, de 20x10 m, avec une porte d'accès, composée de profilés, tubes et poteaux, en acier S235JR laminé à chaud, finition laquée, couleur bleue, avec éléments de fixation. (matériau) | 1.000 | 10999.48 | 10999.48 |
| mt47cit460b | U | Ensemble de vitres en verre de sécurité trempé, de 12 mm d'épaisseur, avec trous pour fixation sur la structure, pour terrain de football 3x3, de 20x10 m, y compris la visserie, les éléments auxiliaires et le petit matériel. (matériau) | 1.000 | 5823.70 | 5823.70 |
| mt47cit470a | U | Jeu de deux filets de buts, couleur blanche, pour terrain de football 3x3. (matériau) | 1.000 | 41.16 | 41.16 |
| mt47cit480a | U | Mât de filet de protection de fond pour fixation sur la structure métallique, en tube en acier galvanisé, de 60 mm de diamètre et 2 m de hauteur, pour terrain de football 3x3, finition laquée, couleur bleue, avec éléments de fixation. (matériau) | 8.000 | 102.21 | 817.68 |
| mt47cit490a | m² | Filet de protection de fond, couleur blanche, pour terrain de football 3x3. (matériau) | 40.000 | 2.40 | 96.00 |
| mo041 | h | Compagnon professionnel III/CP2 VRD espaces publics. (main-d'œuvre) | 41.855 | 29.25 | 1224.26 |
| mo087 | h | Ouvrier professionnel II/OP VRD espaces publics. (main-d'œuvre) | 41.855 | 26.02 | 1089.07 |
| % | % | Frais de chantier des unités d'ouvrage | 2 % | 20091.35 | 401.83 |
|  |  | Coûts directs |  |  | 20493.18 |
