# Potelet amovible, en bois

- Propriété du fichier: CYPE INGENIEROS, S.A.
- Format: FIEBDC-3/2002
- Devise: EUR
- Coûts indirects: 3.00 %
- Frais généraux: 13.00 %
- Bénéfice: 6.00 %
- TVA: 20.00 %

## M Mobilier urbain

### MS Potelets et parkings pour vélos

#### MSP Bornes et potelets

**MSP120** U Potelet amovible, en bois.
Potelet avec corps amovible en bois tropical de 100x15x15 cm et base encastrable en acier galvanisé de 20x15x15 cm, avec finition en couleur naturelle, fixé à une base de béton C20/25 (X0(F); D20; S2; Cl 1,0) avec agglomérant hydraulique, composé de ciments à haute résistance et additifs spécifiques, à prise rapide.
Critère d'évaluation économique: Le prix comprend l'excavation.
Inclut: Implantation. Excavation avec des moyens manuels. Bétonnage de la base d'appui. Montage. Suppression et nettoyage du matériau excédant.
Critère pour le métré: Nombre d'unités prévues, selon documentation graphique du Projet.
Critère pour le mémoire: On mesurera le nombre d'unités réellement exécutées selon les spécifications du Projet.

| Code | U | Désignation | Quantité | Prix | Montant |
|---|---|---|---|---|---|
| mt52mug380a | U | Potelet avec corps amovible en bois tropical de 100x15x15 cm et base encastrable en acier galvanisé de 20x15x15 cm, avec finition en couleur naturelle. (matériau) | 1.000 | 373.21 | 373.21 |
| mt10hmf030p | m³ | Béton massif C20/25 (X0(F); D20; S2; Cl 1,0), prêt à l'emploi, selon NF EN 206. (matériau) | 0.250 | 117.49 | 29.37 |
| mt09amp010a | kg | Agglomérant hydraulique, composé de ciments à haute résistance et additifs spécifiques, à prise rapide. (matériau) | 0.200 | 0.65 | 0.13 |
| mo041 | h | Compagnon professionnel III/CP2 VRD espaces publics. (main-d'œuvre) | 0.660 | 29.25 | 19.31 |
| mo087 | h | Ouvrier professionnel II/OP VRD espaces publics. (main-d'œuvre) | 0.660 | 26.02 | 17.17 |
| % | % | Frais de chantier des unités d'ouvrage | 2 % | 439.19 | 8.78 |
|  |  | Coûts directs |  |  | 447.97 |
