# Revêtement de sol sportif, en résines synthétiques, système "COMPOSAN INDUSTRIAL Y TECNOLOGÍA", pour terrain de tennis

- Propriété du fichier: CYPE INGENIEROS, S.A.
- Format: FIEBDC-3/2002
- Devise: EUR
- Coûts indirects: 3.00 %
- Frais généraux: 13.00 %
- Bénéfice: 6.00 %
- TVA: 20.00 %

## V Voiries

### VO Pistes sportives

#### VOS En résines synthétiques

**VOS020** m² Revêtement de sol sportif, en résines synthétiques, système "COMPOSAN INDUSTRIAL Y TECNOLOGÍA", pour terrain de tennis.
Revêtement de sol sportif, avec résistance au glissement entre 80 et 110 avec la surface sèche et entre 55 et 110 avec la surface humide, selon NF EN 13036-4, avec résistance au glissement supérieur à 45 selon DIN CEN/TS 12633, abrasion Taber à sec < 0,2 g, de 3 mm d'épaisseur totale approximative, réalisé sur surface support en aggloméré asphaltique, avec le système Tennislife Cushion-5 "COMPOSAN INDUSTRIAL Y TECNOLOGÍA", apte pour terrain de tennis, par l'application successive de: une couche de régularisation et de conditionnement de la surface, de mortier, Compotop Sportseal, couleur grise, à base de résines synthétiques et charges minérales sélectionnées (2 kg/m²); une couche de mortier, Compo Resurfacer, couleur noire, à base de résines acryliques (0,3 kg/m²), gravier siliceux incolore, lavé, de granulométrie comprise entre 0,2 et 0,4 mm (0,5 kg/m²) et eau (0,2 l/m²); cinq couches de mortier, Compo Cushion, couleur noire, à base de résines élastomères, granulats légers et particules en caoutchouc (0,5 kg/m² par couche), peinture à l'eau, Compo Concentrado 2002, à base de résines acryliques, charges micronisées et pigments (0,1 kg/m² par couche) et eau (0,1 l/m² par couche); trois couches de mortier, Compo Premix, à base de résines acryliques, charges minérales calibrées et pigments (0,4 kg/m² chaque couche), en laissant sécher totalement la couche préalable avant application de la couche suivante et une couche de peinture à l'eau, Compo Concentrado 2002, couleur bleue, à base de résines acryliques, charges micronisées et pigments (0,3 kg/m²).
Critère d'évaluation économique: Le prix ne comprend la surface support, l'exécution et le scellement des joints ni le marquage et l'exécution des lignes de jeu.
Inclut: Nettoyage de la surface support. Implantation des joints et des pans. Application, au râteau en caoutchouc, de la couche de régularisation et de conditionnement de la surface. Application des couches successives formant le revêtement sportif. Séchage de chaque couche avant d'appliquer la suivante, y compris le grattage, le balayage et le soufflage des imperfections. Nettoyage final du revêtement.
Critère pour le métré: Surface mesurée en projection horizontale, selon documentation graphique du Projet.
Critère pour le mémoire: On mesurera, en projection horizontale, la surface réellement exécutée selon les spécifications du Projet.

| Code | U | Désignation | Quantité | Prix | Montant |
|---|---|---|---|---|---|
| mt47cit050d | kg | Mortier, Compotop Sportseal "COMPOSAN INDUSTRIAL Y TECNOLOGÍA", couleur grise, à base de résines synthétiques et charges minérales sélectionnées, pour régularisation des surfaces; à appliquer au râteau en caoutchouc. (matériau) | 2.000 | 2.03 | 4.06 |
| mt47cit060b | kg | Mortier, Compo Resurfacer "COMPOSAN INDUSTRIAL Y TECNOLOGÍA", couleur noire, à base de résines acryliques. (matériau) | 0.300 | 5.11 | 1.53 |
| mt47cit002a | kg | Gravier siliceux incolore, lavé, de granulométrie comprise entre 0,2 et 0,4 mm, fournis en sacs. (matériau) | 0.500 | 0.22 | 0.11 |
| mt47cit070b | kg | Mortier, Compo Cushion "COMPOSAN INDUSTRIAL Y TECNOLOGÍA", couleur noire, à base de résines élastomères, granulats légers et particules en caoutchouc. (matériau) | 2.500 | 5.07 | 12.68 |
| mt27pcc030n | kg | Peinture à l'eau, Compo Concentrado 2002 "COMPOSAN INDUSTRIAL Y TECNOLOGÍA", couleur bleue, à base de résines acryliques, charges micronisées et pigments. (matériau) | 0.800 | 6.12 | 4.90 |
| mt47cit080n | kg | Mortier, Compo Premix "COMPOSAN INDUSTRIAL Y TECNOLOGÍA", couleur bleue, à base de résines acryliques, charges minérales calibrées et pigments. (matériau) | 1.200 | 5.35 | 6.42 |
| mo041 | h | Compagnon professionnel III/CP2 VRD espaces publics. (main-d'œuvre) | 0.317 | 29.25 | 9.27 |
| mo087 | h | Ouvrier professionnel II/OP VRD espaces publics. (main-d'œuvre) | 0.317 | 26.02 | 8.25 |
| % | % | Frais de chantier des unités d'ouvrage | 2 % | 47.22 | 0.94 |
|  |  | Coûts directs |  |  | 48.16 |
