# Grille en fonte, pour entourage d'arbre

- Propriété du fichier: CYPE Ingenieros S.A.
- Format: FIEBDC-3/2016
- Logiciel: Générateur de prix de la construction. CYPE Ingenieros, S.A.
- Date: 28/03/2024
- Devise: EUR
- Coûts indirects: 3 %
- Frais généraux: 13 %
- Bénéfice: 6 %
- TVA: 20 %

## M Mobilier urbain

### MF Fleurissement

#### MFG Protections pour entourages d'arbres

**MFG010** U Grille en fonte, pour entourage d'arbre.
Grille en fonte, de 120x120 mm, pour entourage d'arbre, composée d'un corps de trois pièces: deux d'entre elles formant le carré extérieur et réalisant un cercle intérieur de 100 cm de diamètre, qui accueille un troisième pièce avec un cercle excentré de 63 cm de diamètre; appuyé par gravité sur un cadre périphérique en acier galvanisé, fixée à une surface support.
Critère d'évaluation économique: Le prix ne comprend pas la surface support.
Inclut: Implantation. Mise en place du cadre d'appui. Montage de la grille. Suppression et nettoyage du matériau excédant.
Critère pour le métré: Nombre d'unités prévues, selon documentation graphique du Projet.
Critère pour le mémoire: On mesurera le nombre d'unités réellement exécutées selon les spécifications du Projet.

| Code | U | Désignation | Quantité | Prix | Montant |
|---|---|---|---|---|---|
| mt52mur070a | U | Grille en fonte, de 120x120 mm, pour entourage d'arbre, composée d'un corps de trois pièces: deux d'entre elles formant le carré extérieur et réalisant un cercle intérieur de 100 cm de diamètre, qui accueille un troisième pièce avec un cercle excentré de 63 cm de diamètre; appuyé par gravité sur un cadre périphérique en acier galvanisé. (matériau) | 1 | 833.25 | 833.250 |
| mo087 | h | Ouvrier professionnel II/OP VRD espaces publics. (main-d'œuvre) | 0.088 | 26.02 | 2.290 |
| % | % | Frais de chantier des unités d'ouvrage | 2 % | 835.540 | 16.711 |
|  |  | Coûts directs |  |  | 852.251 |

## Ressources

**mt52mur070a** U Grille en fonte
Données techniques: Coût énergétique 1841.526 MJ; Émission de CO2 114.833 kg
Déchets:
- emballage: re150101 Emballages en papier et en carton. (composant de déchet); quantité 0.086 kg; Code CED 15 01 01; Masse de l'élément 1 kg; Volume 0.001333 m3
