# Parasol en brande

- Propriété du fichier: CYPE Ingenieros S.A.
- Format: FIEBDC-3/2016
- Logiciel: Générateur de prix de la construction. CYPE Ingenieros, S.A.
- Date: 28/03/2024
- Devise: EUR
- Coûts indirects: 3 %
- Frais généraux: 13 %
- Bénéfice: 6 %
- TVA: 20 %

## M Mobilier urbain

### MR Mobilier de repos et d'agrément

#### MRP Parasols

**MRP020** U Parasol en brande.
Parasol avec toit en bruyère, de 200 cm de diamètre et mât en bois de pin sylvestre, traité en autoclave, avec classe d'emploi 4 selon NF EN 335, de 250 cm de longueur et 10 cm de diamètre, y compris la structure métallique pour sa fixation.
Inclut: Montage et fixation.
Critère pour le métré: Nombre d'unités prévues, selon documentation graphique du Projet.
Critère pour le mémoire: On mesurera le nombre d'unités réellement exécutées selon les spécifications du Projet.

| Code | U | Désignation | Quantité | Prix | Montant |
|---|---|---|---|---|---|
| mt52par050a | U | Parasol avec toit en bruyère, de 200 cm de diamètre et mât en bois de pin sylvestre, traité en autoclave, avec classe d'emploi 4 selon NF EN 335, de 250 cm de longueur et 10 cm de diamètre, y compris la structure métallique pour sa fixation. (matériau) | 1 | 257.46 | 257.460 |
| mo087 | h | Ouvrier professionnel II/OP VRD espaces publics. (main-d'œuvre) | 0.11 | 26.02 | 2.862 |
| % | % | Frais de chantier des unités d'ouvrage | 2 % | 260.322 | 5.206 |
|  |  | Coûts directs |  |  | 265.528 |
