# Potelet fixe, en acier inoxydable

- Propriété du fichier: CYPE Ingenieros S.A.
- Format: FIEBDC-3/2016
- Logiciel: Générateur de prix de la construction. CYPE Ingenieros, S.A.
- Date: 28/03/2024
- Devise: EUR
- Coûts indirects: 3 %
- Frais généraux: 13 %
- Bénéfice: 6 %
- TVA: 20 %

## M Mobilier urbain

### MS Potelets et parkings pour vélos

#### MSP Bornes et potelets

**MSP030** U Potelet fixe, en acier inoxydable.
Potelet fixe cylindrique, de 98 cm de hauteur et 10 cm de diamètre, en acier inoxydable AISI 304 poli et rendu brillant de couleur noire, fixé à une surface support avec agglomérant hydraulique, composé de ciments à haute résistance et additifs spécifiques, à prise rapide, et éléments d'ancrage.
Critère d'évaluation économique: Le prix ne comprend pas la surface support.
Inclut: Implantation. Montage. Suppression et nettoyage du matériau excédant.
Critère pour le métré: Nombre d'unités prévues, selon documentation graphique du Projet.
Critère pour le mémoire: On mesurera le nombre d'unités réellement exécutées selon les spécifications du Projet.

| Code | U | Désignation | Quantité | Prix | Montant |
|---|---|---|---|---|---|
| mt52mug290a | U | Potelet fixe cylindrique, de 98 cm de hauteur et 10 cm de diamètre, en acier inoxydable AISI 304 poli et rendu brillant de couleur noire, y compris les boulons d'ancrage. (matériau) | 1 | 202.82 | 202.820 |
| mt09amp010a | kg | Agglomérant hydraulique, composé de ciments à haute résistance et additifs spécifiques, à prise rapide. (matériau) | 0.2 | 0.65 | 0.130 |
| mo041 | h | Compagnon professionnel III/CP2 VRD espaces publics. (main-d'œuvre) | 0.44 | 29.25 | 12.870 |
| mo087 | h | Ouvrier professionnel II/OP VRD espaces publics. (main-d'œuvre) | 0.44 | 26.02 | 11.449 |
| % | % | Frais de chantier des unités d'ouvrage | 2 % | 227.269 | 4.545 |
|  |  | Coûts directs |  |  | 231.814 |

## Ressources

**mt52mug290a** U Potelet fixe cylindrique
Données techniques: Coût énergétique 1040.052 MJ; Émission de CO2 155.647 kg
Déchets:
- emballage: re150101 Emballages en papier et en carton. (composant de déchet); quantité 3.585 kg; Code CED 15 01 01; Masse de l'élément 1 kg; Volume 0.001333 m3
