# Parking pour vélos, en acier

- Propriété du fichier: CYPE Ingenieros S.A.
- Format: FIEBDC-3/2016
- Logiciel: Générateur de prix de la construction. CYPE Ingenieros, S.A.
- Date: 28/03/2024
- Devise: EUR
- Coûts indirects: 3 %
- Frais généraux: 13 %
- Bénéfice: 6 %
- TVA: 20 %

## M Mobilier urbain

### MS Potelets et parkings pour vélos

#### MSV Parkings pour vélos

**MSV050** U Parking pour vélos, en acier.
Parking pour 7 vélos, constitué de structure de tube en acier zingué bichromé de 40 mm de diamètre et 2 mm d'épaisseur, de 2,50x0,75 m, avec rondelle d'arrêt inférieur, fixé à une surface support avec éléments d'ancrage.
Critère d'évaluation économique: Le prix ne comprend pas la surface support.
Inclut: Implantation. Montage. Suppression et nettoyage du matériau excédant.
Critère pour le métré: Nombre d'unités prévues, selon documentation graphique du Projet.
Critère pour le mémoire: On mesurera le nombre d'unités réellement exécutées selon les spécifications du Projet.

| Code | U | Désignation | Quantité | Prix | Montant |
|---|---|---|---|---|---|
| mt50spl105b | U | Fixation composée d'une cheville chimique, d'une rondelle et d'une vis en acier. (matériau) | 8 | 5.82 | 46.560 |
| mt52apb010p | U | Parking pour 7 vélos, constitué de structure de tube en acier zingué bichromé de 40 mm de diamètre et 2 mm d'épaisseur, de 2,50x0,75 m, avec rondelle d'arrêt inférieur, y compris éléments de fixation. (matériau) | 1 | 350.43 | 350.430 |
| mo041 | h | Compagnon professionnel III/CP2 VRD espaces publics. (main-d'œuvre) | 0.66 | 29.25 | 19.305 |
| mo087 | h | Ouvrier professionnel II/OP VRD espaces publics. (main-d'œuvre) | 0.66 | 26.02 | 17.173 |
| % | % | Frais de chantier des unités d'ouvrage | 2 % | 433.468 | 8.669 |
|  |  | Coûts directs |  |  | 442.137 |

## Ressources

**mt52apb010p** U Parking pour 7 vélos
Données techniques: Coût énergétique 510.343 MJ; Émission de CO2 26.431 kg
Déchets:
- emballage: re170203 Plastique. (composant de déchet); quantité 0.157 kg; Code CED 17 02 03; Masse de l'élément 1 kg; Volume 0.001667 m3
- emballage: re170604 Matériaux d'isolation distincts de ceux spécifiés dans les codes 17 06 01 et 17 06 03. (composant de déchet); quantité 0.032 kg; Code CED 17 06 04; Masse de l'élément 1 kg; Volume 0.001667 m3
