# Système provisoire de protection d'une rive de plancher, classe A, en polypropylène renforcé avec de la fibre de verre

- Propriété du fichier: CYPE Ingenieros S.A.
- Format: FIEBDC-3/2016
- Logiciel: Générateur de prix de la construction. CYPE Ingenieros, S.A.
- Date: 24/05/2024
- Devise: EUR
- Coûts indirects: 3 %
- Frais généraux: 13 %
- Bénéfice: 6 %
- TVA: 20 %

## S Sécurité et santé

### SC Équipements de protection collective

#### SCF Protection périmétrique des rives de plancher

**SCF030** m Système provisoire de protection d'une rive de plancher, classe A, en polypropylène renforcé avec de la fibre de verre.
Système provisoire de protection d'une rive de plancher, classe A, fournissant une résistance uniquement pour des charges statiques et pour des surfaces de travail ayant un angle d'inclinaison maximum de 10°, constitué: de garde-corps, en polypropylène renforcé avec de la fibre de verre, de 1015 mm de hauteur et 1520 mm de longueur, amortissable en 350 utilisations et potelets à réservation de sécurité fabriqués en acier de première qualité avec une peinture anticorrosive, de 37x37 mm et 1100 mm de longueur, espacés au plus de 1,52 m et fixés au plancher avec support mâchoire, amortissables en 20 utilisations.
Critère pour le métré: Longueur mesurée selon Plan général de coordination en matière de sécurité et de protection de la santé.
Critère pour le mémoire: La longueur mesurée sera celle réellement montée selon spécifications d'Étude ou d'Étude Basique de Sécurité et Santé.

| Code | U | Désignation | Quantité | Prix | Montant |
|---|---|---|---|---|---|
| mt50spb031a | U | Potelet à réservation de sécurité fabriqué en acier de première qualité avec une peinture anticorrosive, de 37x37 mm et 1100 mm de longueur. (matériau) | 0.045 | 39.35 | 1.771 |
| mt50spb080b | U | Garde-corps pour potelet, en polypropylène renforcé avec de la fibre de verre, avec résistance aux rayons UV, de 1015 mm de hauteur et 1520 mm de longueur. (matériau) | 0.002 | 80.46 | 0.161 |
| mo119 | h | Compagnon professionnel III/CP2 Sécurité et Santé. (main-d'œuvre) | 0.11 | 29.25 | 3.218 |
| mo120 | h | Ouvrier Sécurité et Santé. (main-d'œuvre) | 0.11 | 24.51 | 2.696 |
| % | % | Frais de chantier des unités d'ouvrage | 2 % | 7.846 | 0.157 |
|  |  | Coûts directs |  |  | 8.003 |

Déchets:
- pose: mt50spb031a; facteur de déchet 1
- pose: mt50spb080b; facteur de déchet 1

## Ressources

**mt50spb031a** U Potelet à réservation de sécurité fabriqué en acier de première qualité avec une peinture anticorrosive
Données techniques: Coût énergétique 195.780 MJ; Émission de CO2 19.968 kg; Code CED 17 04 05; Masse de l'élément 7.8 kg; Volume 0.003714 m3

**mt50spb080b** U Garde-corps pour potelet
Données techniques: Coût énergétique 948.577 MJ; Émission de CO2 31.722 kg; Code CED 17 02 03; Masse de l'élément 10 kg; Volume 0.016667 m3
Déchets:
- emballage: re170203 Plastique. (composant de déchet); quantité 0.437 kg; Code CED 17 02 03; Masse de l'élément 1 kg; Volume 0.001667 m3
