# Séparateur de graisses en polyéthylène haute densité (PEHD/HDPE)

- Propriété du fichier: CYPE INGENIEROS, S.A.
- Format: FIEBDC-3/2002
- Devise: EUR
- Coûts indirects: 3.00 %
- Frais généraux: 13.00 %
- Bénéfice: 6.00 %
- TVA: 20.00 %

## A VRD et aménagements extérieurs

### AA Assainissement

#### AAL Traitement des eaux usées: éléments complémentaires

**AAL010** U Séparateur de graisses en polyéthylène haute densité (PEHD/HDPE).
Séparateur de graisses en polyéthylène haute densité (PEHD/HDPE), rectangulaire, de 1000 litres, de 1,5 litres/s de débit maximal d'eaux grises et de 1235x720x1250 mm, avec bouche d'accès, bouche d'entrée et bouche de sortie de 110 mm de diamètre.
Inclut: Implantation. Mise en place. Connexion et contrôle de son bon fonctionnement.
Critère pour le métré: Nombre d'unités prévues, selon documentation graphique du Projet.
Critère pour le mémoire: On mesurera le nombre d'unités réellement exécutées selon les spécifications du Projet.

| Code | U | Désignation | Quantité | Prix | Montant |
|---|---|---|---|---|---|
| mt46fgp110c | U | Séparateur de graisses en polyéthylène haute densité (PEHD/HDPE), rectangulaire, de 1000 litres, de 1,5 litres/s de débit maximal d'eaux grises et de 1235x720x1250 mm, avec bouche d'accès, bouche d'entrée et bouche de sortie de 110 mm de diamètre, selon NF EN 1825-1, pour prétraitement des eaux usées. (matériau) | 1.000 | 965.30 | 965.30 |
| mo008 | h | Compagnon professionnel III/CP2 plombier. (main-d'œuvre) | 1.747 | 30.20 | 52.76 |
| mo107 | h | Ouvrier professionnel II/OP plombier. (main-d'œuvre) | 1.747 | 25.99 | 45.40 |
| % | % | Frais de chantier des unités d'ouvrage | 2 % | 1063.46 | 21.27 |
|  |  | Coûts directs |  |  | 1084.73 |
