# Silo pour le stockage des boues, enterré

- Propriété du fichier: CYPE INGENIEROS, S.A.
- Format: FIEBDC-3/2002
- Devise: EUR
- Coûts indirects: 3.00 %
- Frais généraux: 13.00 %
- Bénéfice: 6.00 %
- TVA: 20.00 %

## A VRD et aménagements extérieurs

### AA Assainissement

#### AAL Traitement des eaux usées: éléments complémentaires

**AAL080** U Silo pour le stockage des boues, enterré.
Fourniture et installation enterrée de silo pour le stockage des boues en polyester renforcé de fibre de verre (PRFV), de 3000 litres, de 1730 mm de diamètre et 1760 mm de hauteur, avec bouche d'accès de 500 mm de diamètre avec couvercle, bouche d'entrée de 50 mm de diamètre, bouche de ventilation de 110 mm de diamètre et trop-plein de 110 mm de diamètre.
Critère d'évaluation économique: Le prix ne comprend ni l'excavation ni le remblai périphérique postérieur.
Inclut: Implantation. Mise en place. Connexion et contrôle de son bon fonctionnement.
Critère pour le métré: Nombre d'unités prévues, selon documentation graphique du Projet.
Critère pour le mémoire: On mesurera le nombre d'unités réellement exécutées selon les spécifications du Projet.

| Code | U | Désignation | Quantité | Prix | Montant |
|---|---|---|---|---|---|
| mt46fsg010a | U | Silo pour le stockage des boues en polyester renforcé de fibre de verre (PRFV), de 3000 litres, de 1730 mm de diamètre et 1760 mm de hauteur, avec bouche d'accès de 500 mm de diamètre avec couvercle, bouche d'entrée de 50 mm de diamètre, bouche de ventilation de 110 mm de diamètre et trop-plein de 110 mm de diamètre, à enterrer. (matériau) | 1.000 | 1519.98 | 1519.98 |
| mo008 | h | Compagnon professionnel III/CP2 plombier. (main-d'œuvre) | 1.679 | 30.20 | 50.71 |
| mo107 | h | Ouvrier professionnel II/OP plombier. (main-d'œuvre) | 1.679 | 25.99 | 43.64 |
| % | % | Frais de chantier des unités d'ouvrage | 2 % | 1614.33 | 32.29 |
|  |  | Coûts directs |  |  | 1646.62 |
