# Caniveau en bord de piscine

- Propriété du fichier: CYPE INGENIEROS, S.A.
- Format: FIEBDC-3/2002
- Devise: EUR
- Coûts indirects: 3.00 %
- Frais généraux: 13.00 %
- Bénéfice: 6.00 %
- TVA: 20.00 %

## A VRD et aménagements extérieurs

### AB Bassins et équipements de piscine

#### ABL Bords et plages de piscines

**ABL020** m Caniveau en bord de piscine.
Réalisation d'un caniveau en bord de piscine composé de pièces préfabriquées en béton pour la récupération des eaux de 30 cm de large, placées sur un dallage en béton massif C20/25 (X0(F); D20; S2; Cl 1,0) de 10 cm d'épaisseur, pose avec du mortier de ciment, industriel, M-5, enduites de ciment et repassées intérieurement avec du mortier de ciment, industriel, avec adjuvant hydrofuge, M-15, avec des angles arrondis et revêtement postérieur avec du polyester renforcé avec de la fibre de verre. Comprend une grille de texture antidérapante en matériau plastique de 340 mm de large, assemblée avec un dispositif d'assemblage articulé, un profil support et les pièces spéciales de coins.
Inclut: Réalisation du dallage. Implantation du parcours du caniveau. Montage des pièces préfabriquées. Réalisation de trous pour la connexion des tubes. Raccord et jointoiement des collecteurs au caniveau. Réalisation du revêtement superficiel. Mise en place de la grille. Contrôle de son bon fonctionnement.
Critère pour le métré: Longueur mesurée selon documentation graphique du Projet.
Critère pour le mémoire: On mesurera la longueur réellement exécutée selon les spécifications du Projet.

| Code | U | Désignation | Quantité | Prix | Montant |
|---|---|---|---|---|---|
| mt10hmf030p | m³ | Béton massif C20/25 (X0(F); D20; S2; Cl 1,0), prêt à l'emploi, selon NF EN 206. (matériau) | 0.050 | 115.00 | 5.75 |
| mt11cah010 | m | Caniveau préfabriqué en béton pour la récupération des eaux, de 30 cm de largeur, y compris les pièces spéciales. (matériau) | 1.050 | 5.20 | 5.46 |
| mt08aaa010a | m³ | Eau. (matériau) | 0.016 | 1.50 | 0.02 |
| mt09mif010ca | t | Mortier industriel pour maçonnerie, de ciment, couleur grise, catégorie M-5 (résistance à la compression 5 N/mm²), fourni en sacs, selon NF EN 998-2. (matériau) | 0.056 | 53.48 | 2.99 |
| mt09mif010la | t | Mortier industriel pour maçonnerie, de ciment, couleur grise, avec adjuvant hydrofuge, catégorie M-15 (résistance à la compression 15 N/mm²), fourni en sacs, selon NF EN 998-2. (matériau) | 0.019 | 73.55 | 1.40 |
| mt47prp030 | m² | Maille de fibre de verre. (matériau) | 1.000 | 2.21 | 2.21 |
| mt47prp040 | kg | Résine de polyester. (matériau) | 0.750 | 6.95 | 5.21 |
| mt47prp010 | m | Grille en PVC de 34 cm de largeur pour gouttière de piscine, en matériau plastique avec texture antidérapante, y compris les profilés support et les pièces spéciales de coin. (matériau) | 1.050 | 25.50 | 26.78 |
| mt47prp020 | U | Pièces spéciales et matériau complémentaire. (matériau) | 1.000 | 0.85 | 0.85 |
| au00auh040 |  | Vibreur de béton, électrique. | 1.000 | 0.00 | 0.00 |
| mo087 | h | Ouvrier professionnel II/OP VRD espaces publics. (main-d'œuvre) | 1.236 | 26.02 | 32.16 |
| mo041 | h | Compagnon professionnel III/CP2 VRD espaces publics. (main-d'œuvre) | 0.674 | 29.25 | 19.71 |
| % | % | Frais de chantier des unités d'ouvrage | 2 % | 102.54 | 2.05 |
|  |  | Coûts directs |  |  | 104.59 |
