# Traversée de paroi

- Propriété du fichier: CYPE INGENIEROS, S.A.
- Format: FIEBDC-3/2002
- Devise: EUR
- Coûts indirects: 3.00 %
- Frais généraux: 13.00 %
- Bénéfice: 6.00 %
- TVA: 20.00 %

## A VRD et aménagements extérieurs

### AB Bassins et équipements de piscine

#### ABP Pièces à sceller

**ABP070** U Traversée de paroi.
Traversée de paroi en résines thermoplastiques d'ABS, de 40 mm de diamètre et 300 mm de longueur, couleur blanche.
Inclut: Mise en place.
Critère pour le métré: Nombre d'unités prévues, selon documentation graphique du Projet.
Critère pour le mémoire: On mesurera le nombre d'unités réellement exécutées selon les spécifications du Projet.

| Code | U | Désignation | Quantité | Prix | Montant |
|---|---|---|---|---|---|
| mt47ped090a | U | Traversée de paroi en résines thermoplastiques d'ABS, de 40 mm de diamètre et 300 mm de longueur, couleur blanche. (matériau) | 1.000 | 15.71 | 15.71 |
| mo008 | h | Compagnon professionnel III/CP2 plombier. (main-d'œuvre) | 0.112 | 30.20 | 3.38 |
| mo107 | h | Ouvrier professionnel II/OP plombier. (main-d'œuvre) | 0.112 | 25.99 | 2.91 |
| % | % | Frais de chantier des unités d'ouvrage | 2 % | 22.00 | 0.44 |
|  |  | Coûts directs |  |  | 22.44 |
