# Revêtement de sol en résines synthétiques

- Propriété du fichier: CYPE INGENIEROS, S.A.
- Format: FIEBDC-3/2002
- Devise: EUR
- Coûts indirects: 3.00 %
- Frais généraux: 13.00 %
- Bénéfice: 6.00 %
- TVA: 20.00 %

## A VRD et aménagements extérieurs

### AF Pistes sportives

#### AFR Revêtements en résines synthétiques

**AFR010** m² Revêtement de sol en résines synthétiques.
Réalisation de revêtement continu synthétique, constitué de l'application successive d'une couche de régularisation et de conditionnement de la surface en mortier acrylique, pour régularisation des surfaces et de granulats siliceux sélectionnés (rendement approximatif de 0,3 kg/m² de liant pur et 0,5 kg/m² de granulats), trois couches de mortier acrylique (rendement approché de 0,4 kg/m² par couche) et couche de scellement en peinture monocomposante à base de résines acryliques (rendement approché de 0,2 kg/m²), pour terrain de tennis, sur sol en aggloméré asphaltique non compris dans ce prix.
Inclut: Nettoyage du support, par balayage (manuel ou mécanique via une balayeuse) ou par soufflage de la surface à traiter. Implantation des dimensions de la piste sportive. Séchage de chaque couche avant d'appliquer la suivante, y compris le grattage, le balayage et le soufflage des imperfections. Application du revêtement en couches fines et successives.
Critère pour le métré: Surface mesurée selon documentation graphique du Projet.
Critère pour le mémoire: On mesurera la surface réellement exécutée selon les spécifications du Projet.

| Code | U | Désignation | Quantité | Prix | Montant |
|---|---|---|---|---|---|
| mt47adc060a | kg | Mortier acrylique, pour régularisation des surfaces. (matériau) | 0.300 | 5.69 | 1.71 |
| mt47adc050b | kg | Granulats siliceux de granulométrie 0,2-0,4 mm. (matériau) | 0.500 | 0.32 | 0.16 |
| mt08aaa010a | m³ | Eau. (matériau) | 0.680 | 1.50 | 1.02 |
| mt47adc080a | kg | Mortier acrylique. (matériau) | 1.200 | 6.31 | 7.57 |
| mt27pij050a | kg | Peinture monocomposante à base de résines acryliques. (matériau) | 0.200 | 10.02 | 2.00 |
| mo041 | h | Compagnon professionnel III/CP2 VRD espaces publics. (main-d'œuvre) | 0.388 | 29.25 | 11.35 |
| mo087 | h | Ouvrier professionnel II/OP VRD espaces publics. (main-d'œuvre) | 0.582 | 26.02 | 15.14 |
| % | % | Frais de chantier des unités d'ouvrage | 2 % | 38.95 | 0.78 |
|  |  | Coûts directs |  |  | 39.73 |
