# Pergola bioclimatique en aluminium, à lames orientables

- Propriété du fichier: CYPE INGENIEROS, S.A.
- Format: FIEBDC-3/2002
- Devise: EUR
- Coûts indirects: 3.00 %
- Frais généraux: 13.00 %
- Bénéfice: 6.00 %
- TVA: 20.00 %

## A VRD et aménagements extérieurs

### AV Espaces verts et mobilier urbain

#### AVO Pergolas

**AVO040** U Pergola bioclimatique en aluminium, à lames orientables.
Pergola bioclimatique de profilés en aluminium extrudé de composition 6063 avec traitement thermique T5, finition laquée, couleur blanche, de 3000 mm de longueur, 3000 mm de largeur et 2500 mm de hauteur, constituée de quatre poteaux de 140x150 mm de section, quatre poutres de 200x150 mm de section et lames orientables de 0° à 130°, de 160x35 mm de section, à bords arrondis, avec ferrures et matériau d'assemblage en acier inoxydable; actionnement manuel avec cardan, résistance au vent jusqu'à 120 km/h avec les lames fermées et charge de neige maximale de 100 kg/m², système de récupération des eaux pluviales avec canalisation de l'eau vers les côtés et évacuation à travers deux des poteaux avec des orifices de sortie à leur base. Comprend les ferrures et le matériau d'assemblage en acier inoxydable.
Inclut: Implantation. Montage de la pergola et des accessoires.
Critère pour le métré: Nombre d'unités prévues, selon documentation graphique du Projet.
Critère pour le mémoire: On mesurera le nombre d'unités réellement exécutées selon les spécifications du Projet.

| Code | U | Désignation | Quantité | Prix | Montant |
|---|---|---|---|---|---|
| mt25peg010a | m² | Pergola bioclimatique de profilés en aluminium extrudé de composition 6063 avec traitement thermique T5, finition laquée, couleur blanche, avec le tampon QUALICOAT, qui garantit l'épaisseur et la qualité du processus de laquage, constituée de quatre poteaux de 140x150 mm de section, quatre poutres de 200x150 mm de section et lames orientables de 0° à 130°, de 160x35 mm de section, à bords arrondis, avec ferrures et matériau d'assemblage en acier inoxydable; actionnement manuel avec cardan, résistance au vent jusqu'à 120 km/h avec les lames fermées et charge de neige maximale de 100 kg/m², système de récupération des eaux pluviales avec canalisation de l'eau vers les côtés et évacuation à travers deux des poteaux avec des orifices de sortie à leur base. (matériau) | 9.000 | 460.00 | 4140.00 |
| op00ato010 |  | Tournevis. | 1.000 | 0.00 | 0.00 |
| op00tal010 |  | Perceuse. | 1.000 | 0.00 | 0.00 |
| mo011 | h | Compagnon professionnel III/CP2 monteur. (main-d'œuvre) | 32.290 | 30.20 | 975.16 |
| mo080 | h | Ouvrier professionnel II/OP monteur. (main-d'œuvre) | 32.290 | 26.02 | 840.19 |
| % | % | Frais de chantier des unités d'ouvrage | 2 % | 5955.35 | 119.11 |
|  |  | Coûts directs |  |  | 6074.46 |
