# Pièce de finition de façade en acier corten

- Propriété du fichier: CYPE INGENIEROS, S.A.
- Format: FIEBDC-3/2002
- Devise: EUR
- Coûts indirects: 3.00 %
- Frais généraux: 13.00 %
- Bénéfice: 6.00 %
- TVA: 20.00 %

## E Enveloppe et finition extérieure

### EC Éléments complémentaires de façade

#### ECF Finition de façade

**ECF030** m Pièce de finition de façade en acier corten.
Pièce de finition de façade en tôle pliée d'acier avec résistance améliorée à la corrosion atmosphérique (coupent), NF EN 10025 S355J0WP, épaisseur 0,8 mm, développement 150 mm et 2 plis; fixation avec des vis autoforeuses en acier galvanisé, et scellement des joints entre pièces et, s'il y a lieu, des assemblages avec les murs avec mastic adhésif monocomposant.
Inclut: Implantation des pièces. Découpe des pièces. Mise en place et à l'aplomb, nivellement et alignement. Résolution des rencontres et points singuliers. Scellement des joints et nettoyage.
Critère pour le métré: Longueur mesurée selon documentation graphique du Projet.
Critère pour le mémoire: On mesurera la longueur réellement exécutée selon les spécifications du Projet.

| Code | U | Désignation | Quantité | Prix | Montant |
|---|---|---|---|---|---|
| mt12www050 | U | Vis autoforeuse d'acier galvanisé. (matériau) | 2.000 | 0.05 | 0.10 |
| mt20rec010aa | m | Pièce de finition de façade en tôle pliée d'acier avec résistance améliorée à la corrosion atmosphérique (coupent), NF EN 10025 S355J0WP, épaisseur 0,8 mm, développement 150 mm et 2 plis. Élaboration en atelier, avec traitement préalable d'activation contre l'oxydation, traitement anticorrosion et traitement de protection pour éviter l'apparition de taches d'oxyde sur le parement. (matériau) | 1.000 | 2.97 | 2.97 |
| mt22www010d | U | Cartouche de 290 ml de mastic adhésif monocomposant, neutre, super-élastique, à base de polymère MS, couleur transparente, avec résistance aux intempéries et aux rayons UV et élongation jusqu'à rupture 750%. (matériau) | 0.200 | 5.29 | 1.06 |
| mo018 | h | Compagnon professionnel III/CP2 menuisier PVC et métal. (main-d'œuvre) | 0.116 | 29.71 | 3.45 |
| mo059 | h | Ouvrier professionnel II/OP menuisier PVC et métal. (main-d'œuvre) | 0.116 | 26.10 | 3.03 |
| % | % | Frais de chantier des unités d'ouvrage | 2 % | 10.61 | 0.21 |
|  |  | Coûts directs |  |  | 10.82 |
