# Système électrostatique pour protection de la façade contre les oiseaux

- Propriété du fichier: CYPE INGENIEROS, S.A.
- Format: FIEBDC-3/2002
- Devise: EUR
- Coûts indirects: 3.00 %
- Frais généraux: 13.00 %
- Bénéfice: 6.00 %
- TVA: 20.00 %

## E Enveloppe et finition extérieure

### EC Éléments complémentaires de façade

#### ECO Protection contre les oiseaux

**ECO010** m Système électrostatique pour protection de la façade contre les oiseaux.
Système électrostatique dissuasif, pour la protection de la façade contre les oiseaux, constitué de conducteurs nus en acier inoxydable AISI 316L, placés sur des supports isolants en polycarbonate et connectés, via des conducteurs isolés, à générateur à impulsions alimenté par des batteries solaires ou par le réseau électrique, avec prise de terre et contrôle électronique. Comprend les accessoires, les éléments d'ancrage et les matériels et les produits complémentaires. Totalement monté, connecté et testé, sans inclure la répercussion de l'échafaudage ni affecter la stabilité de l'élément.
Inclut: Nettoyage et préparation du plan d'appui. Implantation. Mise en place des supports isolants. Installation en façade des conducteurs nus sur les supports. Pose du conducteur isolé, à l'intérieur du bâtiment, et connexion avec le conducteur de façade. Installation et connexion du générateur à impulsions.
Critère pour le métré: Longueur mesurée selon documentation graphique du Projet.
Critère pour le mémoire: On mesurera la longueur réellement exécutée selon les spécifications du Projet.

| Code | U | Désignation | Quantité | Prix | Montant |
|---|---|---|---|---|---|
| mt41ave010 | m | Installation de système électrostatique dissuasif, pour la protection de la façade contre les oiseaux, constitué de conducteurs nus en acier inoxydable AISI 316L, placés sur des supports isolants en polycarbonate et connectés, via des conducteurs isolés, à générateur à impulsions alimenté par des batteries solaires ou par le réseau électrique, avec prise de terre et contrôle électronique, qui fonctionne par transmission d'impulsions directes gênantes, pour faire fuir les oiseaux sans leur faire de mal. (matériau) | 1.000 | 16.37 | 16.37 |
| mo020 | h | Compagnon professionnel III/CP2 construction. (main-d'œuvre) | 0.294 | 29.25 | 8.60 |
| % | % | Frais de chantier des unités d'ouvrage | 2 % | 24.97 | 0.50 |
|  |  | Coûts directs |  |  | 25.47 |
