# Couronnement de bardage rapporté

- Propriété du fichier: CYPE INGENIEROS, S.A.
- Format: FIEBDC-3/2002
- Devise: EUR
- Coûts indirects: 3.00 %
- Frais généraux: 13.00 %
- Bénéfice: 6.00 %
- TVA: 20.00 %

## E Enveloppe et finition extérieure

### EL Façades légères

#### ELB Systèmes de bardage constituant la paroi

**ELB070** m Couronnement de bardage rapporté.
Couronnement de bardage rapporté, de tôle pliée en acier inoxydable AISI 304, de 1,5 mm d'épaisseur et 1900 mm de développement, finition mat, fixé avec des vis cachées. Comprend les pièces d'acier et le cordon de silicone neutre pour le scellement des joints.
Inclut: Implantation. Mise en place et fixation. Scellement des joints.
Critère pour le métré: Longueur mesurée selon documentation graphique du Projet.
Critère pour le mémoire: On mesurera la longueur réellement exécutée selon les spécifications du Projet.

| Code | U | Désignation | Quantité | Prix | Montant |
|---|---|---|---|---|---|
| mt07ala210b | kg | Pièce en acier NF EN 10025 S275JO, composée de profilés laminés à chaud des séries L, LD, T, rond, carré, rectangulaire et platine, travaillé en atelier, finition galvanisé à chaud. (matériau) | 7.656 | 3.78 | 28.94 |
| mt12www010r | m | Tôle pliée en acier inoxydable AISI 304, de 1,5 mm d'épaisseur et 1900 mm de développement, finition mat. (matériau) | 1.000 | 63.63 | 63.63 |
| mt12ppl016 | U | Vis autoformeuse protégée contre l'oxydation. (matériau) | 4.000 | 0.04 | 0.16 |
| mt15sja100 | U | Cartouche de mastic de silicone neutre. (matériau) | 0.150 | 3.13 | 0.47 |
| mo052 | h | Compagnon professionnel III/CP2 poseur de systèmes de façades préfabriqués. (main-d'œuvre) | 0.774 | 30.20 | 23.37 |
| mo099 | h | Ouvrier professionnel II/OP poseur de systèmes de façades préfabriqués. (main-d'œuvre) | 0.774 | 26.02 | 20.14 |
| % | % | Frais de chantier des unités d'ouvrage | 2 % | 136.71 | 2.73 |
|  |  | Coûts directs |  |  | 139.44 |
