# Système de façade F4 "ISOVER" à hautes performances énergétiques, à revêtir

- Propriété du fichier: CYPE INGENIEROS, S.A.
- Format: FIEBDC-3/2002
- Devise: EUR
- Coûts indirects: 3.00 %
- Frais généraux: 13.00 %
- Bénéfice: 6.00 %
- TVA: 20.00 %

## E Enveloppe et finition extérieure

### EL Façades légères

#### ELB Systèmes de bardage constituant la paroi

**ELB010** m² Système de façade F4 "ISOVER" à hautes performances énergétiques, à revêtir.
Système de façade F4 "ISOVER" à hautes performances énergétiques, constitué de: OSSATURE: profilés F4 en acier galvanisé, ancrés à l'about de plancher avec Platine F4; ISOLATION EXTÉRIEURE: panneau semi-rigide en laine de verre, Isofaçade 35R "ISOVER", selon NF EN 13162, de 120 mm d'épaisseur, revêtu sur une de ses faces par un tissu de verre, fourni en rouleaux, résistance thermique 3,43 m²K/W, conductivité thermique 0,035 W/(mK), monté entre les profilés principaux de la structure et ancré à la rive de plancher par des fixations Maxi PB Fix; IMPERMÉABILISATION: membrane de polypropylène, Écran Intégra; INTERFACE BARDAGE: profilés en Z, pour connecter le système avec le bardage; ISOLATION INTÉRIEURE: une couche de panneau en laine de verre, Isoconfort 32 "ISOVER", de 80 mm d'épaisseur, selon NF EN 13162, résistance thermique 2,5 m²K/W, conductivité thermique 0,032 W/(mK), fixée à l'ossature de la paroi extérieure avec des fixations Appui Optima 2; ÉTANCHÉITÉ À L'AIR: film de polyamide Vario Duplex fixé aux montants du doublage; CONTRECLOISON: ossature autoportante de fourrures Optima 240, revêtue sur la face intérieure par deux plaques de plâtre A / NF EN 520 - 1200 / 2000 / 13 / à bords longitudinaux amincis, Placoplatre BA 13 "PLACO", constituée d'une âme en plâtre d'origine naturelle enveloppée et liée aux deux feuilles de carton fort, Euroclasse A2-s1, d0 de réaction au feu, selon NF EN 13501-1, vissées aux profilés. Comprend les fixations pour l'ancrage des profilés, la visserie pour la fixation des plaques, les fixations d'isolants, le ruban adhésif double face pour la fixation du film de polyamide et la pâte et la bande pour le traitement des joints.
Inclut: Implantation de la structure métallique en abouts de plancher et au niveau des baies de la façade. Fixation des platines d'ancrage en abouts de plancher. Vissage des profilés principaux aux platines d'ancrage. Mise en place des fixations de l'isolant extérieur en abouts de plancher. Mise en place de l'isolant extérieur. Mise en place de l'imperméabilisation. Mise en place des profilés de connexion avec le bardage. Implantation de la paroi intérieure et des baies de la façade, au sol et au plafond. Nivellement et nettoyage de la base. Fixation des rails hauts et bas au plafond et au sol. Fixation des profilés de contact entre la paroi extérieure et la paroi intérieure. Vissage des fixations pour l'isolant. Mise en place de l'isolant. Mise en place et fixation des montants. Traitement des ouvertures. Mise en place de la membrane d'étanchéité à l'air. Passage des installations. Fixation des plaques. Implantation des boîtes d'encastrement de l'appareillage électrique et de dérivation pour le passage des installations, et perforation postérieure des plaques. Traitement des joints. Placement des boîtes d'encastrement de l'appareillage électrique et de dérivation pour le passage des installations.
Critère pour le métré: Surface mesurée selon documentation graphique du Projet, sans dupliquer les coins ni les rencontres, en déduisant les ouvertures de surface supérieure à 2 m².
Critère pour le mémoire: On mesurera la surface réellement exécutée selon les spécifications du Projet, sans dupliquer les coins ni les rencontres, en déduisant les ouvertures de surface supérieure à 2 m², en ajoutant en échange la surface de la partie intérieure du vide, correspondant au développement des jambages et des linteaux.

| Code | U | Désignation | Quantité | Prix | Montant |
|---|---|---|---|---|---|
| mt12iso010 | U | Platine F4 "ISOVER", formée à partir d'un profil en T en acier NF EN 10025 S235JR, de 233x125x122 mm et 5 mm d'épaisseur, galvanisé à chaud NF EN 10346 Z275. (matériau) | 0.560 | 33.41 | 18.71 |
| mt12iso020 | m | Profilé en U en acier, F4 "ISOVER", de 120x60 mm et de 4 mm d'épaisseur, limite élastique 390 MPa, galvanisé à chaud NF EN 10346 Z275. (matériau) | 1.670 | 16.66 | 27.82 |
| mt12iso040 | U | Fixation en acier NF EN 10346 DX51D, Maxi PB fix "ISOVER", galvanisé à chaud NF EN 10346 Z275. (matériau) | 0.670 | 0.80 | 0.54 |
| mt16lvi030bBsq | m² | Panneau semi-rigide en laine de verre, Isofaçade 35R "ISOVER", selon NF EN 13162, de 120 mm d'épaisseur, revêtu sur une de ses faces par un tissu de verre, fourni en rouleaux, résistance thermique 3,43 m²K/W, conductivité thermique 0,035 W/(mK), Euroclasse A1 de réaction au feu selon NF EN 13501-1, capacité d'absorption d'eau à court terme <=1 kg/m² et coefficient de résistance à la diffusion de la vapeur d'eau 1. (matériau) | 1.050 | 8.19 | 8.60 |
| mt15iso020c | m² | Membrane d'étanchéité et écran hautement perméable à la vapeur d'eau en polypropylène, Ecran Intégra "ISOVER", de 500 µm d'épaisseur, Euroclasse E de réaction au feu, selon NF EN 13501-1. (matériau) | 1.100 | 4.77 | 5.25 |
| mt12iso060a | m | Profilé en Z en acier NF EN 10346 S220GD, pour connecter le système F4 "ISOVER" avec le bardage, de 40x20x40 mm et 1,5 mm d'épaisseur, galvanisé à chaud NF EN 10346 Z450. (matériau) | 1.670 | 3.33 | 5.56 |
| mt12iso070 | m | Profil asymétrique en U en acier galvanisé, Lisse Clip'Optima "ISOVER", de 20 mm de large, 15 mm de haut (petit côté) et 25 mm de haut (grand côté). (matériau) | 0.670 | 0.87 | 0.58 |
| mt12iso080a | m | Fourrure Optima 240 "ISOVER", en acier galvanisé. (matériau) | 2.100 | 0.84 | 1.76 |
| mt12iso090a | U | Appui Optima 2 75 "ISOVER", pour panneaux en laine minérale de 85 mm d'épaisseur maximale. (matériau) | 1.110 | 1.26 | 1.40 |
| mt16lvi010cpd | m² | Panneau en laine de verre, Isoconfort 32 "ISOVER", de 80 mm d'épaisseur, selon NF EN 13162, résistance thermique 2,5 m²K/W, conductivité thermique 0,032 W/(mK), Euroclasse A2-s1, d0 de réaction au feu selon NF EN 13501-1, capacité d'absorption d'eau à court terme <=1 kg/m² et coefficient de résistance à la diffusion de la vapeur d'eau 1. (matériau) | 1.050 | 9.24 | 9.70 |
| mt12iso081 | m | Éclisse Optima "ISOVER", en acier galvanisé, pour prolongement des fourrures Optima 240. (matériau) | 0.600 | 1.15 | 0.69 |
| mt12iso110 | m | Ruban adhésif double face. (matériau) | 1.430 | 0.50 | 0.72 |
| mt15iso010a | m² | Frein-vapeur hygrovariable étanche à l'air, Vario Duplex "ISOVER", constitué d'un film de polyamide avec un voile non tissé à son verso, de 220 µm d'épaisseur, de 0,3 à 5 m d'épaisseur de la couche d'air équivalente à la diffusion de la vapeur d'eau, selon NF EN 1931, Euroclasse D de réaction au feu, selon NF EN 13501-1. (matériau) | 1.100 | 3.54 | 3.89 |
| mt16lvi170a | m | Ruban autoadhésif Adhésif Vario KB1 "ISOVER", pour le scellement des joints. (matériau) | 1.330 | 0.57 | 0.76 |
| mt15iso040b | U | Cartouche de mastic scellant pour joints, Vario DS, "ISOVER", de 310 ml, pour l'étanchéité périphérique de membranes pour le contrôle du flux de vapeur. (matériau) | 0.067 | 35.60 | 2.39 |
| mt12qlk050aaAac | m² | Plaque de plâtre A / NF EN 520 - 1200 / 2000 / 13 / à bords longitudinaux amincis, Placoplatre BA 13 "PLACO", constituée d'une âme en plâtre d'origine naturelle enveloppée et liée aux deux feuilles de carton fort, Euroclasse A2-s1, d0 de réaction au feu, selon NF EN 13501-1. (matériau) | 2.100 | 3.29 | 6.91 |
| mt12qlm010 | kg | Pâte de séchage en poudre, Placojoint SN "PLACO", pour le traitement des joints des plaques en plâtre. (matériau) | 0.330 | 0.73 | 0.24 |
| mt12qlj010a | m | Bande microperforée, PP "PLACO", pour finition des joints de plaques de plâtre. (matériau) | 1.400 | 0.06 | 0.08 |
| op00ato010 |  | Tournevis. | 1.000 | 0.00 | 0.00 |
| mo052 | h | Compagnon professionnel III/CP2 poseur de systèmes de façades préfabriqués. (main-d'œuvre) | 1.302 | 30.20 | 39.32 |
| mo099 | h | Ouvrier professionnel II/OP poseur de systèmes de façades préfabriqués. (main-d'œuvre) | 0.906 | 26.02 | 23.57 |
| mo053 | h | Compagnon professionnel III/CP2 plaquiste. (main-d'œuvre) | 0.558 | 30.20 | 16.85 |
| mo100 | h | Ouvrier professionnel II/OP plaquiste. (main-d'œuvre) | 0.388 | 26.02 | 10.10 |
| % | % | Frais de chantier des unités d'ouvrage | 3 % | 185.44 | 5.56 |
|  |  | Coûts directs |  |  | 191.00 |
