# Cloison vitrée coulissante, sans profilés verticaux

- Propriété du fichier: CYPE INGENIEROS, S.A.
- Format: FIEBDC-3/2002
- Devise: EUR
- Coûts indirects: 3.00 %
- Frais généraux: 13.00 %
- Bénéfice: 6.00 %
- TVA: 20.00 %

## F Aménagements et finitions

### FC Cloisons

#### FCB Cloisons amovibles

**FCB010** U Cloison vitrée coulissante, sans profilés verticaux.
Cloison vitrée, système glissant, modèle 1 panneau fixe + 2 panneaux coulissants sans profilés verticaux, de 3 m de largeur et 2,5 m de hauteur totale, constituée de profilés supérieurs anodisé couleur argent mat, en aluminium, un panneau fixe avec guide inférieur et deux panneaux coulissants avec kit d'accessoires pour le guidage inférieur, avec verre incolore trempé de sécurité, de 10 mm d'épaisseur, avec les bords polis. Comprend les joints, la visserie en acier inoxydable, anneau poignée, kit d'arrêt doux et pinces de fixation des vitres.
Inclut: Implantation. Montage du profilé supérieur. Montage du profilé inférieur. Montage des vitres. Montage des compléments.
Critère pour le métré: Nombre d'unités prévues, selon documentation graphique du Projet.
Critère pour le mémoire: On mesurera le nombre d'unités réellement exécutées selon les spécifications du Projet.

| Code | U | Désignation | Quantité | Prix | Montant |
|---|---|---|---|---|---|
| mt21csy040aaa | m² | Cloison vitrée, 1 panneau fixe + 2 panneaux coulissants, sans profilés verticaux, constituée de profilés supérieurs anodisé couleur argent mat, en aluminium, un panneau fixe avec guide inférieur et deux panneaux coulissants avec kit d'accessoires pour le guidage inférieur, avec verre incolore trempé de sécurité, de 10 mm d'épaisseur, avec les bords polis. Comprend joints, visserie en acier inoxydable et pinces de fixation des vitres. (matériau) | 7.500 | 277.09 | 2078.18 |
| mt21csy045w | U | Poignée pour vitre ouvrant, de laiton, finition aluminium mat, pour cloison vitrée sans profilés verticaux. (matériau) | 1.000 | 18.86 | 18.86 |
| mt21csy045a | U | Kit d'arrêt doux avec amortissement hydraulique, d'ABS et acier, pour cloison vitrée sans profilés verticaux. (matériau) | 1.000 | 131.46 | 131.46 |
| op00ato010 |  | Tournevis. | 1.000 | 0.00 | 0.00 |
| mo011 | h | Compagnon professionnel III/CP2 monteur. (main-d'œuvre) | 5.078 | 30.20 | 153.36 |
| mo080 | h | Ouvrier professionnel II/OP monteur. (main-d'œuvre) | 5.078 | 26.02 | 132.13 |
| % | % | Frais de chantier des unités d'ouvrage | 2 % | 2513.99 | 50.28 |
|  |  | Coûts directs |  |  | 2564.27 |
