# Démolition d'une cloison intérieure en maçonnerie revêtue

- Propriété du fichier: CYPE INGENIEROS, S.A.
- Format: FIEBDC-3/2002
- Devise: EUR
- Coûts indirects: 3.00 %
- Frais généraux: 13.00 %
- Bénéfice: 6.00 %
- TVA: 20.00 %

## F Aménagements et finitions

### FC Cloisons

#### FCD Démolition

**FCD050** m² Démolition d'une cloison intérieure en maçonnerie revêtue.
Démolition d'une cloison intérieure en maçonnerie revêtue, constituée de brique perforée de 11/12 cm d'épaisseur, avec marteau piqueur, sans affecter la stabilité des éléments constructifs contigus, en laissant les matériaux en quinconce pour faciliter postérieurement l'appareillage avec la nouvelle maçonnerie, et chargement manuel dans le camion ou la benne.
Critère d'évaluation économique: Le prix comprend le démontage préalable des vantaux de la menuiserie.
Inclut: Démolition de la maçonnerie et de ses revêtements. Fragmentation des décombres en pièces maniables. Retrait et stockage des décombres. Nettoyage des restes d'ouvrage. Chargement manuel des décombres dans le camion ou la benne.
Critère pour le métré: Surface mesurée selon documentation graphique du Projet.
Critère pour le mémoire: On mesurera la surface réellement démolie selon les spécifications du Projet.

| Code | U | Désignation | Quantité | Prix | Montant |
|---|---|---|---|---|---|
| mq05mai030 | h | Marteau pneumatique. (matériel) | 0.110 | 4.57 | 0.50 |
| mq05pdm110 | h | Compresseur portable diesel moyenne pression 10 m³/min. (matériel) | 0.110 | 7.75 | 0.85 |
| mo112 | h | Ouvrier d'exécution I/OE2 construction. (main-d'œuvre) | 0.146 | 25.31 | 3.70 |
| mo113 | h | Ouvrier d'exécution I/OE1 construction. (main-d'œuvre) | 0.179 | 24.51 | 4.39 |
| % | % | Frais de chantier des unités d'ouvrage | 2 % | 9.44 | 0.19 |
|  |  | Coûts directs |  |  | 9.63 |
