# Préparation d'un décaissement dans un revêtement de sol

- Propriété du fichier: CYPE INGENIEROS, S.A.
- Format: FIEBDC-3/2002
- Devise: EUR
- Coûts indirects: 3.00 %
- Frais généraux: 13.00 %
- Bénéfice: 6.00 %
- TVA: 20.00 %

## F Aménagements et finitions

### FS Revêtements de sols

#### FSS Paillassons

**FSS080** m² Préparation d'un décaissement dans un revêtement de sol.
Préparation d'un décaissement de 12 mm de profondeur dans un revêtement de sol, avec une couche mince de pâte de nivellement des sols, CT - C20 - F6 selon NF EN 13813, de 2 mm d'épaisseur, appliquée manuellement, pour la régularisation et le nivellement de la surface support, avec application préalable d'impression monocomposante à base de résines synthétiques modifiées sans dissolvants, de couleur jaune, comme pont d'adhérence.
Critère d'évaluation économique: Le prix ne comprend pas le cadre périphérique.
Inclut: Préparation de la surface support et des arêtes. Implantation et marquage des niveaux de finition. Application de la couche d'apprêt. Gâchage avec un malaxeur électrique. Déversement et extension du mélange. Réalisation des joints. Séchage du mortier.
Critère pour le métré: Surface mesurée selon documentation graphique du Projet.
Critère pour le mémoire: On mesurera la surface réellement exécutée selon les spécifications du Projet.

| Code | U | Désignation | Quantité | Prix | Montant |
|---|---|---|---|---|---|
| mt09mcp200a | kg | Pâte de nivellement des sols, CT - C20 - F6 selon NF EN 13813, composée de ciments spéciaux, granulats sélectionnés et additifs, pour épaisseurs de 2 à 5 mm, utilisée en nivellement des revêtement. (matériau) | 4.000 | 0.74 | 2.96 |
| mt09bnc235a | l | Impression monocomposante à base de résines synthétiques modifiées sans dissolvants, de couleur jaune, pour l'adhérence des mortiers autonivelants aux supports cémenteux, asphaltiques ou céramiques. (matériau) | 0.125 | 7.34 | 0.92 |
| op00tal020 |  | Malaxeur électrique. | 1.000 | 0.00 | 0.00 |
| mo020 | h | Compagnon professionnel III/CP2 construction. (main-d'œuvre) | 0.119 | 29.25 | 3.48 |
| mo113 | h | Ouvrier d'exécution I/OE1 construction. (main-d'œuvre) | 0.119 | 24.51 | 2.92 |
| % | % | Frais de chantier des unités d'ouvrage | 2 % | 10.28 | 0.21 |
|  |  | Coûts directs |  |  | 10.49 |
