# Décapage d'une peinture ou d'un vernis existant sur la surface d'un élément structural en bois

- Propriété du fichier: CYPE INGENIEROS, S.A.
- Format: FIEBDC-3/2002
- Devise: EUR
- Coûts indirects: 3.00 %
- Frais généraux: 13.00 %
- Bénéfice: 6.00 %
- TVA: 20.00 %

## G Structure et gros oeuvre

### GA Transformations et réparations

#### GAN Préparation de surfaces en bois

**GAN030** m² Décapage d'une peinture ou d'un vernis existant sur la surface d'un élément structural en bois.
Décapage de peintures ou de vernis existants sur une surface d'élément structural en bois, par application au pinceau de 0,29 l/m² d'un produit décapant en plusieurs couches, et ponçage postérieur de la surface avec des moyens mécaniques, par ponceuse à disque à clous métalliques. Comprend le nettoyage avec de l'eau jusqu'à supprimer les restes du décapant, l'entassement, l'enlèvement et le chargement manuel des restes dans le camion ou la benne.
Inclut: Application du produit décapant. Ponçage de la peinture existante. Nettoyage des restes de décapant avec de l'eau. Retrait et entassement des restes générés. Charge manuelle des restes générés dans le camion ou la benne.
Critère pour le métré: Surface mesurée selon documentation graphique du Projet.
Critère pour le mémoire: On mesurera la surface réellement exécutée selon les spécifications du Projet.

| Code | U | Désignation | Quantité | Prix | Montant |
|---|---|---|---|---|---|
| mt27smj010 | l | Décapant biodégradable en gel, pour supprimer tout type de vernis, de peintures et d'émaux, anciens ou récents, appliqués sur surfaces en bois. (matériau) | 0.290 | 29.03 | 8.42 |
| op00lij010 |  | Ponceuse-polisseuse. | 1.000 | 0.00 | 0.00 |
| mo076 | h | Ouvrier professionnel II/OP peintre. (main-d'œuvre) | 0.111 | 26.02 | 2.89 |
| % | % | Frais de chantier des unités d'ouvrage | 2 % | 11.31 | 0.23 |
|  |  | Coûts directs |  |  | 11.54 |
