# Poutrelle en lamibois

- Propriété du fichier: CYPE INGENIEROS, S.A.
- Format: FIEBDC-3/2002
- Devise: EUR
- Coûts indirects: 3.00 %
- Frais généraux: 13.00 %
- Bénéfice: 6.00 %
- TVA: 20.00 %

## G Structure et gros oeuvre

### GP Planchers

#### GPO Bois

**GPO120** m Poutrelle en lamibois.
Poutrelle de lamibois, de 45x200 mm de section, classe LVL/1, milieu sec, qualité structurale S, émission de formaldéhyde classe E1, selon NF EN 14279 et protection face aux agents biotiques qui correspondent à la classe de pénétration NP2, (3 mm dans les faces latérales de l'aubier), selon NF EN 351-1.
Inclut: Implantation et marquage des axes, aux points d'appui de la poutrelle. Mise en place et fixation provisoire de la poutrelle. Aplomb et nivellement.
Critère pour le métré: Longueur mesurée selon documentation graphique du Projet, y compris les appuis.
Critère pour le mémoire: On mesurera la longueur réellement exécutée selon les spécifications du Projet, y compris les appuis. Tous les éléments intégrants de la structure signalés dans les plans et les détails du projet seront considérés comme inclus.

| Code | U | Désignation | Quantité | Prix | Montant |
|---|---|---|---|---|---|
| mt07mem010ib | m³ | Lamibois pour poutrelle, de 45x200 mm de section, classe LVL/1, milieu sec, qualité structurale S, classe E1 en émission de formaldéhyde, selon NF EN 14279 et protection face aux agents biotiques qui correspondent à la classe de pénétration NP2, (3 mm dans les faces latérales de l'aubier), selon NF EN 351-1. (matériau) | 0.011 | 1472.23 | 16.19 |
| op00cla010 |  | Cloueuse pneumatique. | 1.000 | 0.00 | 0.00 |
| op00cep010 |  | Varlope. | 1.000 | 0.00 | 0.00 |
| mo048 | h | Compagnon professionnel III/CP2 charpentier bois. (main-d'œuvre) | 0.113 | 30.72 | 3.47 |
| mo095 | h | Ouvrier professionnel II/OP charpentier bois. (main-d'œuvre) | 0.142 | 27.32 | 3.88 |
| % | % | Frais de chantier des unités d'ouvrage | 2 % | 23.54 | 0.47 |
|  |  | Coûts directs |  |  | 24.01 |
