# Analyse de travaux archéologiques

- Propriété du fichier: CYPE INGENIEROS, S.A.
- Format: FIEBDC-3/2002
- Devise: EUR
- Coûts indirects: 3.00 %
- Frais généraux: 13.00 %
- Bénéfice: 6.00 %
- TVA: 20.00 %

## P Interventions préalables

### PQ Travaux archéologiques

#### PQD Documentation de l'intervention archéologique

**PQD070** U Analyse de travaux archéologiques.
Analyse et étude exhaustif, réalisées par un archéologue, du déroulement du travail proposé dans le Projet d'Archéologie.
Inclut: Inspection visuelle et prise de données. Rédaction du rapport technique.
Critère pour le métré: Nombre d'unités prévues, selon documentation graphique du Projet.
Critère pour le mémoire: On mesurera le nombre d'unités réellement exécutées selon les spécifications du Projet.

| Code | U | Désignation | Quantité | Prix | Montant |
|---|---|---|---|---|---|
| mo000 | h | archéologue. (main-d'œuvre) | 100.000 | 36.50 | 3650.00 |
| % | % | Frais de chantier des unités d'ouvrage | 2 % | 3650.00 | 73.00 |
|  |  | Coûts directs |  |  | 3723.00 |
